# Rideau métallique

- Propriété du fichier: CYPE INGENIEROS, S.A.
- Format: FIEBDC-3/2002
- Devise: EUR
- Coûts indirects: 3.00 %
- Frais généraux: 13.00 %
- Bénéfice: 6.00 %
- TVA: 20.00 %

## E Enveloppe et finition extérieure

### EF Fermetures et protections solaires

#### EFR Rideaux

**EFR010** U Rideau métallique.
Rideau enroulable à lames en tôle d'acier galvanisé, panneau plein, 300x220 cm, finition Sendzimir, ouverture manuel. Comprend fermeture centrale avec clé de sécurité.
Inclut: Mise en place et fixation des profils guides. Introduction du rideau métallique dans les guides. Mise en place et fixation de l'axe aux supports. Tension d'un ressort. Fixation du rideau métallique au rouleau. Montage du système d'ouverture. Montage du système d'actionnement (axe, engrenage et manivelle ou électromoteur). Repassages et graissage des mécanismes et des guides.
Critère pour le métré: Nombre d'unités prévues, selon documentation graphique du Projet.
Critère pour le mémoire: On mesurera le nombre d'unités réellement exécutées selon les spécifications du Projet.

| Code | U | Désignation | Quantité | Prix | Montant |
|---|---|---|---|---|---|
| mt26cec010a | m² | Rideau métallique enroulable à lames de tôle en acier galvanisé, panneau plein, de 0,6 mm d'épaisseur, finition Sendzimir. Comprend le caisson récupérateur, les axes, les guides, les ressorts et les accessoires. Selon NF EN 13241-1. (matériau) | 7.590 | 45.12 | 342.46 |
| mt26eem020 | U | Serrure de sécurité au sol pour rideau enroulable. (matériau) | 1.000 | 149.25 | 149.25 |
| op00ato010 |  | Tournevis. | 1.000 | 0.00 | 0.00 |
| op00amo010 |  | Rectifieuse ou scie radiale. | 1.000 | 0.00 | 0.00 |
| op00tal010 |  | Perceuse. | 1.000 | 0.00 | 0.00 |
| mo020 | h | Compagnon professionnel III/CP2 construction. (main-d'œuvre) | 2.640 | 29.25 | 77.22 |
| mo113 | h | Ouvrier d'exécution I/OE1 construction. (main-d'œuvre) | 2.640 | 24.51 | 64.71 |
| mo018 | h | Compagnon professionnel III/CP2 menuisier PVC et métal. (main-d'œuvre) | 2.640 | 29.71 | 78.43 |
| mo059 | h | Ouvrier professionnel II/OP menuisier PVC et métal. (main-d'œuvre) | 2.640 | 26.10 | 68.90 |
| % | % | Frais de chantier des unités d'ouvrage | 2 % | 780.97 | 15.62 |
|  |  | Coûts directs |  |  | 796.59 |
