# Système "CORTIZO" de mur rideau en aluminium

- Propriété du fichier: CYPE INGENIEROS, S.A.
- Format: FIEBDC-3/2002
- Devise: EUR
- Coûts indirects: 3.00 %
- Frais généraux: 13.00 %
- Bénéfice: 6.00 %
- TVA: 20.00 %

## E Enveloppe et finition extérieure

### EL Façades légères

#### ELR Murs rideaux

**ELR020** m² Système "CORTIZO" de mur rideau en aluminium.
Mur rideau en aluminium réalisé via le système Façade ST 52, de "CORTIZO", avec structure porteuse calculée pour une surcharge maximale due à l'action du vent de 60 kg/m², composée d'une réticule avec une séparation entre les montants de 150 cm et une distance entre les axes du plancher ou les points d'ancrage de 300 cm, comprenant 3 divisions entre étages. Montants de section 175x52 mm, anodisée; traverses de 70,5x52 mm (Iy=23,46 cm4), anodisée; profil châssis sans rupture de pont thermique, anodisée; avec mur composé de: 40% de surface opaque avec vitrage extérieur, (parapets, bords de plancher et faux plafonds), constituée de panneau en tôle d'aluminium, de 9 mm d'épaisseur totale, finition laqué blanc, constitué de film d'aluminium de 0,7 mm et âme isolante de polystyrène extrudé (densité 35 kg/m³) et verre trempé de contrôle solaire, de couleur, de 10 mm d'épaisseur, classement des prestations 1C1; 60% de surface transparente fixe réalisée avec double vitrage trempé de contrôle solaire, ensemble formé de vitrage extérieur trempé, de contrôle solaire, couleur bleue de 6 mm, lame d'air déshydraté avec un profilé séparateur en aluminium et un double scellement périmétrique avec silicone, de 6 mm, et vitrage intérieur Float incolore de 6 mm d'épaisseur; 18 mm d'épaisseur totale. Comprend accessoires de murs rideaux pour le système Fachada ST 52 "CORTIZO"; silicone neutre Elastosil 605 "SIKA" pour le scellement de la zone opaque; ancrages de fixation en acier, composés d'une plaque unie au plancher et d'une cornière pour fixation des montants au bâtiment; tôle d'aluminium de 1,5 mm d'épaisseur pour la réalisation des liaisons entre le mur et l'ouvrage.
Inclut: Préparation des bases de fixation pour recevoir les systèmes d'ancrage du mur rideau. Implantation des axes primaires de l'ossature. Présentation et fixation préalable à la structure du bâtiment des axes primaires de l'ossature. Alignement, aplomb et nivellement des profilés primaires. Fixation définitive de l'ossature primaire. Préparation du système de réception de l'ossature secondaire. Alignement, aplomb et nivellement des profilés secondaires. Fixation définitive de l'ossature secondaire. Mise en place, montage et ajustement du verre aux profilés. Scellement final d'étanchéité.
Critère pour le métré: Surface mesurée selon documentation graphique du Projet.
Critère pour le mémoire: On mesurera la surface réellement exécutée selon les spécifications du Projet.

| Code | U | Désignation | Quantité | Prix | Montant |
|---|---|---|---|---|---|
| mt25mcc010p | m | Montant en aluminium, "CORTIZO", de 175x52 mm (Ix= 1171,67 cm4), finition anodisé, y compris joint central d'étanchéité et joints intérieurs de montant, pourvu d'un passage pour l'évacuation et la ventilation. (matériau) | 0.667 | 77.79 | 51.89 |
| mt25mcc020a | m | Traverse en aluminium, "CORTIZO", de 70,5x52 mm (Iy = 23,46 cm4), finition anodisé, y compris joint central d'étanchéité et joints intérieurs de la traverse, pourvu d'un passage pour l'évacuation et la ventilation. (matériau) | 1.333 | 38.29 | 51.04 |
| mt25mcc030a | m | Profilé châssis en aluminium, système Fachada ST 52, "CORTIZO", finition anodisé, y compris profilé anodisé spécial pour le collage du verre et joint extérieur du vantail. (matériau) | 3.333 | 10.40 | 34.66 |
| mt25mcc100a | U | Répercussion, par m², d'accessoires de murs rideaux pour le système Fachada ST 52 "CORTIZO", éléments d'ancrage et de fixation et arrêts à l'ouvrage. (matériau) | 1.000 | 20.63 | 20.63 |
| mt21veg040yaca | m² | Double vitrage trempé de contrôle solaire, couleur bleue, 6/6/6, ensemble formé de vitrage extérieur trempé, de contrôle solaire, couleur bleue de 6 mm, lame d'air déshydraté avec un profilé séparateur en aluminium et un double scellement périmétrique, de 6 mm, et vitrage intérieur Float incolore de 6 mm d'épaisseur; 18 mm d'épaisseur totale. (matériau) | 0.604 | 126.71 | 76.53 |
| mt25mco045a | m² | Panneau en tôle d'aluminium, de 9 mm d'épaisseur totale, finition laqué blanc, constitué de film d'aluminium de 0,7 mm et âme isolante de polystyrène extrudé (densité 35 kg/m³). (matériau) | 0.402 | 27.16 | 10.92 |
| mt21vtt030f | m² | Vitre en verre trempé de silicate sodo-calcique de contrôle solaire, de couleur, de 10 mm d'épaisseur, classement des prestations 1C1, selon NF EN 12600. Selon NF EN 12150-1. (matériau) | 0.402 | 81.10 | 32.60 |
| mt21sik020a | U | Cartouche de silicone synthétique incolore Elastosil-605-S "SIKA", de 310 ml (rendement approximatif dans les joints d'étanchéité de 2 m par cartouche). (matériau) | 1.050 | 2.67 | 2.80 |
| mt21sik020b | U | Cartouche de silicone synthétique de couleur Elastosil-605-S "SIKA", de 310 ml (rendement approximatif dans les joints d'étanchéité de 2 m par cartouche). (matériau) | 0.700 | 2.67 | 1.87 |
| mt21sik030 | U | Répercussion par m² de mastic structural bicomposant à base de silicone Elastosil SG-500 "SIKA". (matériau) | 0.630 | 21.00 | 13.23 |
| mt21vva021 | U | Produits complémentaires pour la mise en place de verres. (matériau) | 1.000 | 1.26 | 1.26 |
| op00ato010 |  | Tournevis. | 1.000 | 0.00 | 0.00 |
| mo018 | h | Compagnon professionnel III/CP2 menuisier PVC et métal. (main-d'œuvre) | 0.700 | 29.71 | 20.80 |
| mo059 | h | Ouvrier professionnel II/OP menuisier PVC et métal. (main-d'œuvre) | 1.100 | 26.10 | 28.71 |
| mo049 | h | Compagnon professionnel III/CP2 monteur de murs rideaux. (main-d'œuvre) | 1.400 | 30.20 | 42.28 |
| mo096 | h | Ouvrier professionnel II/OP monteur de murs rideaux. (main-d'œuvre) | 2.000 | 26.02 | 52.04 |
| % | % | Frais de chantier des unités d'ouvrage | 2 % | 441.26 | 8.83 |
|  |  | Coûts directs |  |  | 450.09 |
