# Démontage d'une porte de garage

- Propriété du fichier: CYPE INGENIEROS, S.A.
- Format: FIEBDC-3/2002
- Devise: EUR
- Coûts indirects: 3.00 %
- Frais généraux: 13.00 %
- Bénéfice: 6.00 %
- TVA: 20.00 %

## E Enveloppe et finition extérieure

### EM Menuiseries extérieures

#### EMD Dépose

**EMD080** U Démontage d'une porte de garage.
Démontage d'une porte de garage enroulable de 5 à 7 m² de surface, avec des moyens manuels, sans détériorer les éléments constructifs auxquels elle est fixée, et chargement manuel dans le camion ou la benne.
Critère d'évaluation économique: Le prix comprend le démontage de l'appareillage électrique et des accessoires.
Inclut: Démontage de l'élément. Retrait et stockage du matériau démonté. Nettoyage des restes d'ouvrage. Chargement manuel du matériau démonté et des restes d'ouvrage dans le camion ou la benne.
Critère pour le métré: Nombre d'unités prévues, selon documentation graphique du Projet.
Critère pour le mémoire: On mesurera le nombre d'unités réellement démontées selon les spécifications du Projet.

| Code | U | Désignation | Quantité | Prix | Montant |
|---|---|---|---|---|---|
| mo018 | h | Compagnon professionnel III/CP2 menuisier PVC et métal. (main-d'œuvre) | 0.408 | 29.71 | 12.12 |
| mo059 | h | Ouvrier professionnel II/OP menuisier PVC et métal. (main-d'œuvre) | 0.408 | 26.10 | 10.65 |
| mo113 | h | Ouvrier d'exécution I/OE1 construction. (main-d'œuvre) | 0.227 | 24.51 | 5.56 |
| % | % | Frais de chantier des unités d'ouvrage | 2 % | 28.33 | 0.57 |
|  |  | Coûts directs |  |  | 28.90 |
