# Grille de ventilation à lames fixes en acier

- Propriété du fichier: CYPE INGENIEROS, S.A.
- Format: FIEBDC-3/2002
- Devise: EUR
- Coûts indirects: 3.00 %
- Frais généraux: 13.00 %
- Bénéfice: 6.00 %
- TVA: 20.00 %

## E Enveloppe et finition extérieure

### EM Menuiseries extérieures

#### EMI Grilles de ventilation

**EMI010** m² Grille de ventilation à lames fixes en acier.
Grille de ventilation à lames fixes en acier galvanisé, avec pliure simple aux bords. Comprend les supports du même matériau, les platines pour fixation par vissage dans un élément en béton avec chevilles à expansion et vis en acier, le scellement périmétrique des joints au moyen d'un cordon de silicone neutre, les accessoires et les arrêts.
Inclut: Marquage des points de fixation. Mise en place de la grille. Résolution des liaisons avec le parement. Scellement des joints périphériques. Ajustement final.
Critère pour le métré: Surface du vide à fermer, mesurée selon documentation graphique du Projet.
Critère pour le mémoire: On mesurera, avec les dimensions du vide, la surface réellement exécutée selon les spécifications du Projet.

| Code | U | Désignation | Quantité | Prix | Montant |
|---|---|---|---|---|---|
| mt26btr030a | m² | Jalousie à lames fixes en acier galvanisé, avec pliure simple aux bords, y compris les support du même matériau et les pattes pour ancrage aux parements. (matériau) | 1.000 | 97.38 | 97.38 |
| mt26aaa023a | U | Ancrage mécanique avec douille à expansion en acier galvanisé, écrou et rondelle. (matériau) | 2.000 | 1.47 | 2.94 |
| mt27pfi050 | kg | Impression SHOP-PRIMER à base de résines pigmentées avec de l'oxyde de fer rouge, chromate de zinc et phosphate de zinc. (matériau) | 0.160 | 9.95 | 1.59 |
| mt15sja100 | U | Cartouche de mastic de silicone neutre. (matériau) | 0.035 | 3.13 | 0.11 |
| op00ato010 |  | Tournevis. | 1.000 | 0.00 | 0.00 |
| mo018 | h | Compagnon professionnel III/CP2 menuisier PVC et métal. (main-d'œuvre) | 0.400 | 29.71 | 11.88 |
| mo059 | h | Ouvrier professionnel II/OP menuisier PVC et métal. (main-d'œuvre) | 0.200 | 26.10 | 5.22 |
| % | % | Frais de chantier des unités d'ouvrage | 2 % | 119.12 | 2.38 |
|  |  | Coûts directs |  |  | 121.50 |
