# Porte sectionnelle automatique industrielle, de panneaux sandwich isolants, en acier

- Propriété du fichier: CYPE INGENIEROS, S.A.
- Format: FIEBDC-3/2002
- Devise: EUR
- Coûts indirects: 3.00 %
- Frais généraux: 13.00 %
- Bénéfice: 6.00 %
- TVA: 20.00 %

## E Enveloppe et finition extérieure

### EM Menuiseries extérieures

#### EMQ Portes sectionnelles automatiques

**EMQ010** U Porte sectionnelle automatique industrielle, de panneaux sandwich isolants, en acier.
Porte sectionnelle industrielle, de 4x4 m, constituée de panneau sandwich, de 45 mm d'épaisseur, de double tôle d'acier zingué avec noyau isolant de mousse de polyuréthane, finition laquée de couleur RAL 9016 sur la face extérieure et de couleur RAL 9002 sur la face intérieure, avec judas central de 610x180 mm, constitué de cadre de matériau synthétique et vitrage de polyméthylméthacrylate (PMMA).
Inclut: Nettoyage et préparation de la surface support. Implantation. Montage de la porte. Installation des mécanismes. Connexion électrique. Ajustement et fixation de la porte. Mise en marche.
Critère pour le métré: Nombre d'unités prévues, selon documentation graphique du Projet.
Critère pour le mémoire: On mesurera le nombre d'unités réellement exécutées selon les spécifications du Projet.

| Code | U | Désignation | Quantité | Prix | Montant |
|---|---|---|---|---|---|
| mt26pes040c | U | Porte sectionnelle industrielle, de 4x4 m, constituée de panneau sandwich, de 45 mm d'épaisseur, de double tôle d'acier zingué avec noyau isolant de mousse de polyuréthane, finition laquée de couleur RAL 9016 sur la face extérieure et de couleur RAL 9002 sur la face intérieure, avec judas central de 610x180 mm, constitué de cadre de matériau synthétique et vitrage de polyméthylméthacrylate (PMMA), joints entre les panneaux et joints périphériques d'étanchéité, guides latéraux en acier galvanisé, charnières, équipement de motorisation, ressorts de torsion, câbles de suspension, cadre de manoeuvre avec bouton-poussoir d'ouverture et fermeture de la porte et bouton-poussoir d'arrêt d'urgence, système anti-pincement pour éviter le coincement des mains, aux deux faces et systèmes de sécurité en cas de rupture de quai et rupture de câble. Selon NF EN 13241-1. (matériau) | 1.000 | 3225.82 | 3225.82 |
| mo011 | h | Compagnon professionnel III/CP2 monteur. (main-d'œuvre) | 14.000 | 30.20 | 422.80 |
| mo080 | h | Ouvrier professionnel II/OP monteur. (main-d'œuvre) | 14.000 | 26.02 | 364.28 |
| mo003 | h | Compagnon professionnel III/CP2 électricien. (main-d'œuvre) | 1.000 | 30.20 | 30.20 |
| % | % | Frais de chantier des unités d'ouvrage | 2 % | 4043.10 | 80.86 |
|  |  | Coûts directs |  |  | 4123.96 |
