# Fenêtre oeil de boeuf en aluminium

- Propriété du fichier: CYPE INGENIEROS, S.A.
- Format: FIEBDC-3/2002
- Devise: EUR
- Coûts indirects: 3.00 %
- Frais généraux: 13.00 %
- Bénéfice: 6.00 %
- TVA: 20.00 %

## E Enveloppe et finition extérieure

### EM Menuiseries extérieures

#### EMU Aluminium

**EMU040** U Fenêtre oeil de boeuf en aluminium.
Fenêtre oeil de boeuf fixe en aluminium laqué standard, de 80 cm de diamètre, gamme basique, avec classification à la perméabilité à l'air selon NF EN 12207, classification à l'étanchéité à l'eau selon NF EN 12208 et classification à la résistance à la charge du vent selon NF EN 12210 et avec précadre. Comprend les pattes d'ancrage pour la fixation de la menuiserie, le silicone neutre pour le scellement des joints périphériques extérieur et intérieur, entre la menuiserie et l'ouvrage.
Critère d'évaluation économique: Le prix ne comprend pas la mise en place sur site du précadre.
Inclut: Mise en place de la menuiserie. Ajustement final du vantail. Scellement des joints périphériques.
Critère pour le métré: Nombre d'unités prévues, selon documentation graphique du Projet.
Critère pour le mémoire: On mesurera le nombre d'unités réellement exécutées selon les spécifications du Projet.

| Code | U | Désignation | Quantité | Prix | Montant |
|---|---|---|---|---|---|
| mt25pfx175ae | U | Fenêtre oeil de boeuf fixe en aluminium laqué standard, de 80 cm de diamètre, gamme basique, comprend des profilés pour formés à froid de précadre et de parclose avec le certificat de qualité QUALICOAT. (matériau) | 1.000 | 509.41 | 509.41 |
| mt22www050a | U | Cartouche de 300 ml de silicone neutre oxymique, à élasticité permanente et séchage rapide, couleur blanche, intervalle de température de travail de -60 à 150°C, avec résistance aux rayons UV, dureté Shore A approchée de 22, selon NF EN ISO 868 et élongation à la rupture >= 800%, selon NF EN ISO 8339. (matériau) | 0.224 | 4.73 | 1.06 |
| op00ato010 |  | Tournevis. | 1.000 | 0.00 | 0.00 |
| mo018 | h | Compagnon professionnel III/CP2 menuisier PVC et métal. (main-d'œuvre) | 2.420 | 29.71 | 71.90 |
| mo059 | h | Ouvrier professionnel II/OP menuisier PVC et métal. (main-d'œuvre) | 2.417 | 26.10 | 63.08 |
| % | % | Frais de chantier des unités d'ouvrage | 2 % | 645.45 | 12.91 |
|  |  | Coûts directs |  |  | 658.36 |
