# Couche extérieure de façade double paroi, en maçonnerie de blocs de granit

- Propriété du fichier: CYPE INGENIEROS, S.A.
- Format: FIEBDC-3/2002
- Devise: EUR
- Coûts indirects: 3.00 %
- Frais généraux: 13.00 %
- Bénéfice: 6.00 %
- TVA: 20.00 %

## E Enveloppe et finition extérieure

### ER Façades lourdes

#### ERM Maçonneries apparentes

**ERM080** m² Couche extérieure de façade double paroi, en maçonnerie de blocs de granit.
Couche extérieure de façade double paroi, reposant partiellement sur le plancher, de 20 cm d'épaisseur, en maçonnerie de parpaing de granit Gris Mondariz de 75x45x20 cm, avec joints horizontaux et verticaux de 10 mm d'épaisseur, pose avec du mortier de ciment industriel, couleur grise, M-5, fourni en vrac. Linteau en granit, d'une pièce, de dimensions adaptées. Revêtement des abouts de plancher et des poteaux avec pièces spéciales de granit.
Inclut: Définition des plans de façade via des plombs. Implantation, étage par étage. Marquage sur les poteaux des niveaux de référence générale d'étage et du niveau du revêtement. Mise en place et à l'aplomb des mires de référence. Tendu des cordeaux entre les mires. Mise en place des plombs fixes dans les arêtes. Mise en place des pièces par rangées à niveau. Revêtement des abouts de plancher et des poteaux. Réalisation de tous les travaux nécessaires pour la résolution des ouvertures. Rencontres de la maçonnerie avec les façades, les poteaux et les cloisons. Rencontre de la maçonnerie et du plancher supérieur. Révision des joints et nettoyage final du parement.
Critère pour le métré: Surface mesurée en grandeur nature depuis les faces extérieures de la façade, selon documentation graphique du Projet, en déduisant toutes les ouvertures.
Critère pour le mémoire: On mesurera, en grandeur réelle, depuis les faces extérieures de la façade, la surface réellement exécutée selon les spécifications du Projet, en déduisant toutes les ouvertures.

| Code | U | Désignation | Quantité | Prix | Montant |
|---|---|---|---|---|---|
| mt06per010ara | m² | Parpaing de granit Gris Mondariz de 75x45x20 cm, finition rustique de la face visible et sciée dans le reste des faces, avec les bords non taillés. (matériau) | 1.000 | 91.22 | 91.22 |
| mt06per020cq | m | Parpaing de granit Gris Mondariz de 20 cm de largeur, 45 cm de hauteur et de 80 à 160 cm de longueur, finition rustique de la face visible et sciée dans le reste des faces, avec les bords non taillés. (matériau) | 0.200 | 38.30 | 7.66 |
| mt08aaa010a | m³ | Eau. (matériau) | 0.004 | 1.50 | 0.01 |
| mt09mif010cb | t | Mortier industriel pour maçonnerie, de ciment, couleur grise, catégorie M-5 (résistance à la compression 5 N/mm²), fourni en vrac, selon NF EN 998-2. (matériau) | 0.013 | 50.20 | 0.65 |
| mt09moe020a | kg | Mortier-colle amélioré à liants mixtes, C2 TE, pour la pose en couche épaisse de pièces céramiques en parements verticaux extérieurs, selon NF EN 12004 (matériau) | 0.729 | 0.53 | 0.39 |
| mt08adt010 | kg | Adjuvant hydrofuge pour imperméabilisation des mortiers ou des bétons. (matériau) | 0.034 | 1.20 | 0.04 |
| mq06mms010 | h | Mélangeuse en continu avec silo, pour mortier industriel à sec, fourni en vrac. (matériel) | 0.050 | 1.94 | 0.10 |
| mo022 | h | Compagnon professionnel III/CP2 poseur de pierre naturelle. (main-d'œuvre) | 1.252 | 29.25 | 36.62 |
| mo060 | h | Ouvrier professionnel II/OP poseur de pierre naturelle. (main-d'œuvre) | 0.636 | 26.02 | 16.55 |
| mo114 | h | Ouvrier d'exécution I/OE1 construction pour des travaux de maçonnerie. (main-d'œuvre) | 0.014 | 24.51 | 0.34 |
| % | % | Frais de chantier des unités d'ouvrage | 3 % | 153.58 | 4.61 |
|  |  | Coûts directs |  |  | 158.19 |
