# Démolition complète d'une toiture terrasse non accessible, végétalisée

- Propriété du fichier: CYPE INGENIEROS, S.A.
- Format: FIEBDC-3/2002
- Devise: EUR
- Coûts indirects: 3.00 %
- Frais généraux: 13.00 %
- Bénéfice: 6.00 %
- TVA: 20.00 %

## E Enveloppe et finition extérieure

### ET Couvertures de toitures terrasses

#### ETD Démolitions

**ETD050** m² Démolition complète d'une toiture terrasse non accessible, végétalisée.
Démolition complète d'une toiture terrasse non accessible, végétalisée, avec couche de protection de terre végétale de 25 cm d'épaisseur moyenne, avec un marteau-piqueur, sans affecter la stabilité des éléments constructifs contigus, et chargement manuel dans le camion ou la benne.
Critère d'évaluation économique: Le prix comprend la démolition de toutes les couches qui composent la toiture, en incluant la couche de la forme de pentes et la démolition des bouches d'écoulement.
Inclut: Démolition de l'élément. Fragmentation des décombres en pièces maniables. Retrait et stockage des décombres. Nettoyage des restes d'ouvrage. Chargement manuel des décombres dans le camion ou la benne.
Critère pour le métré: Surface mesurée selon documentation graphique du Projet.
Critère pour le mémoire: On mesurera la surface réellement démolie selon les spécifications du Projet.

| Code | U | Désignation | Quantité | Prix | Montant |
|---|---|---|---|---|---|
| mq05mai030 | h | Marteau pneumatique. (matériel) | 0.100 | 4.57 | 0.46 |
| mq05pdm110 | h | Compresseur portable diesel moyenne pression 10 m³/min. (matériel) | 0.100 | 7.75 | 0.78 |
| mo112 | h | Ouvrier d'exécution I/OE2 construction. (main-d'œuvre) | 0.100 | 25.31 | 2.53 |
| mo113 | h | Ouvrier d'exécution I/OE1 construction. (main-d'œuvre) | 0.826 | 24.51 | 20.25 |
| % | % | Frais de chantier des unités d'ouvrage | 2 % | 24.02 | 0.48 |
|  |  | Coûts directs |  |  | 24.50 |
