# Point singulier pour toiture inclinée en bardeaux bitumés

- Propriété du fichier: CYPE INGENIEROS, S.A.
- Format: FIEBDC-3/2002
- Devise: EUR
- Coûts indirects: 3.00 %
- Frais généraux: 13.00 %
- Bénéfice: 6.00 %
- TVA: 20.00 %

## E Enveloppe et finition extérieure

### EU Couvertures de toitures inclinées

#### EUB Bardeaux bitumés

**EUB020** m Point singulier pour toiture inclinée en bardeaux bitumés.
Faîtage pour toiture inclinée, avec une pente supérieure à 15%, avec bardeaux bitumés rectangulaires, fixés mécaniquement au support. Comprend les clous pour la fixation des bardeaux bitumés.
Inclut: Coupe et façonnage des bardeaux bitumés. Fixation des bardeaux bitumés.
Critère pour le métré: Longueur mesurée en grandeur réelle, selon documentation graphique du Projet.
Critère pour le mémoire: On mesurera, en grandeur réelle, la longueur réellement exécutée selon les spécifications du Projet.

| Code | U | Désignation | Quantité | Prix | Montant |
|---|---|---|---|---|---|
| mt13tag010a | m² | Bardeau bitumé rectangulaire, selon NF EN 544. (matériau) | 1.000 | 14.16 | 14.16 |
| mt13piz050 | kg | Éléments de fixation en acier inoxydable (clous, crochets, pointes, etc.). (matériau) | 2.000 | 3.42 | 6.84 |
| op00sop010 |  | Chalumeau pour soudure de membranes bitumineuses. | 1.000 | 0.00 | 0.00 |
| mo020 | h | Compagnon professionnel III/CP2 construction. (main-d'œuvre) | 0.200 | 29.25 | 5.85 |
| mo077 | h | Ouvrier professionnel II/OP construction. (main-d'œuvre) | 0.200 | 26.02 | 5.20 |
| % | % | Frais de chantier des unités d'ouvrage | 2 % | 32.05 | 0.64 |
|  |  | Coûts directs |  |  | 32.69 |
