# Couverture de bacs en zinc

- Propriété du fichier: CYPE INGENIEROS, S.A.
- Format: FIEBDC-3/2002
- Devise: EUR
- Coûts indirects: 3.00 %
- Frais généraux: 13.00 %
- Bénéfice: 6.00 %
- TVA: 20.00 %

## E Enveloppe et finition extérieure

### EU Couvertures de toitures inclinées

#### EUZ Bacs en zinc

**EUZ010** m² Couverture de bacs en zinc.
Couverture de bacs en zinc de 0,7 mm d'épaisseur et 580 mm entre axes, finition naturelle, en toiture inclinée, ventilée, avec une pente de 7% à 25%. Système de fixation cachée, via la jonction longitudinale des bacs au moyen de joints angulaires à sertissage double, de 25 mm de hauteur et la jonction transversale à double agrafure, placés sur nappe drainante à excroissances en polyéthylène haute densité (PEHD/HDPE), résistance à la compression 400 kN/m² selon NF EN ISO 604, épaisseur 0,6 mm. Comprend les accessoires pour la fixation de bacs en zinc entre eux et au support, les accessoires pour la résolution de jonctions transversales.
Critère d'évaluation économique: Le prix ne comprend ni la surface support ni les points singuliers et les pièces spéciales de la couverture.
Inclut: Préparation de la surface support. Mise en place de la nappe drainante. Découpe, préparation et mise en place des bacs. Fixation mécanique des bacs. Resolution des joints transversaux et longitudinaux.
Critère pour le métré: Surface mesurée en grandeur nature, selon documentation graphique du Projet, en déduisant les ouvertures de surface supérieure à 1 m².
Critère pour le mémoire: On mesurera, en grandeur réelle, la surface réellement exécutée selon les spécifications du Projet, en déduisant les ouvertures de surface supérieure à 1 m².

| Code | U | Désignation | Quantité | Prix | Montant |
|---|---|---|---|---|---|
| mt13ccz010a | m² | Bac en zinc de 0,7 mm d'épaisseur et 580 mm entre axes, finition naturelle, pour système à joint debout de 25 mm de hauteur, densité 7200 kg/m³, selon NF EN 14783 et NF EN 501. (matériau) | 1.464 | 38.76 | 56.74 |
| mt14gsp020a | m² | Nappe drainante à excroissances en polyéthylène haute densité (PEHD/HDPE), résistance à la compression 400 kN/m² selon NF EN ISO 604, épaisseur 0,6 mm, avec des excroissances de 8,6 mm de hauteur, volume d'air entre les excroissances 7,9 l/m² et masse nominale 0,58 kg/m². (matériau) | 1.050 | 4.45 | 4.67 |
| mt13ccz100 | U | Kit d'accessoires pour la fixation des bacs en zinc entre eux et au support, constitué de: pattes fixes et mobiles en acier inoxydable, de 0,4 mm d'épaisseur minimale, selon NF EN 10088-1 et clous en acier galvanisé, selon NF EN 10230-1. (matériau) | 1.000 | 6.92 | 6.92 |
| mt13ccz110b | U | Kit d'accessoires pour la résolution de jonctions transversales au moyen de joints à double agrafure des bacs de zinc, dans les toitures inclinées. (matériau) | 1.000 | 4.23 | 4.23 |
| op00ciz010 |  | Cisaille. | 1.000 | 0.00 | 0.00 |
| op00roe010 |  | Grignoteuse. | 1.000 | 0.00 | 0.00 |
| mo051 | h | Compagnon professionnel III/CP2 monteur de parois industrielles. (main-d'œuvre) | 0.408 | 30.20 | 12.32 |
| mo098 | h | Ouvrier professionnel II/OP monteur de parois industrielles. (main-d'œuvre) | 0.816 | 26.02 | 21.23 |
| % | % | Frais de chantier des unités d'ouvrage | 2 % | 106.11 | 2.12 |
|  |  | Coûts directs |  |  | 108.23 |
