# Cloison vitrée fixe, sans profilés verticaux

- Propriété du fichier: CYPE INGENIEROS, S.A.
- Format: FIEBDC-3/2002
- Devise: EUR
- Coûts indirects: 3.00 %
- Frais généraux: 13.00 %
- Bénéfice: 6.00 %
- TVA: 20.00 %

## F Aménagements et finitions

### FC Cloisons

#### FCB Cloisons amovibles

**FCB020** U Cloison vitrée fixe, sans profilés verticaux.
Cloison vitrée fixe, sans profilés verticaux, de 500 cm de largeur et 250 cm de hauteur totale, constituée de: profilés en aluminium laqué couleur blanche et verre feuilleté de sécurité, 4+4 mm, incolore, classement des prestations 2B2, selon NF EN 12600.
Inclut: Implantation et marquage des points de fixation. Aplomb, nivellement et fixation des profilés qui forment l'ossature. Mise en place et fixation des vitres. Traitement des joints. Arrêt du périmètre de l'élément, par les deux faces.
Critère pour le métré: Nombre d'unités prévues, selon documentation graphique du Projet.
Critère pour le mémoire: On mesurera le nombre d'unités réellement exécutées selon les spécifications du Projet.

| Code | U | Désignation | Quantité | Prix | Montant |
|---|---|---|---|---|---|
| mt21csy030a | m | Profilé composé en aluminium, laqué couleur blanche. (matériau) | 5.250 | 20.17 | 105.89 |
| mt21csy030g | m | Profilé supérieure en aluminium, laqué couleur blanche. (matériau) | 5.250 | 10.35 | 54.34 |
| mt21csy030m | m | Profilé d'arrêt latéral en aluminium, laqué couleur blanche. (matériau) | 4.375 | 3.33 | 14.57 |
| mt21ves010na | m² | Verre feuilleté de sécurité, constitué de deux feuilles de verre de 4 mm d'épaisseur, assemblées par un film incolore de butyral de polyvinyle, de 0,38 mm d'épaisseur, classement des prestations 2B2, selon NF EN 12600. Selon NF EN ISO 12543-2 et NF EN 14449 (matériau) | 13.125 | 31.61 | 414.88 |
| mt21csy035c | m | Joint de vitrage de 4 mm d'épaisseur, pour cloison vitrée fixe. (matériau) | 20.000 | 0.80 | 16.00 |
| mt21csy036a | U | Joint de liaison entre vitres, en polycarbonate, pour cloison vitrée fixe. (matériau) | 4.375 | 14.15 | 61.91 |
| op00ato010 |  | Tournevis. | 1.000 | 0.00 | 0.00 |
| mo011 | h | Compagnon professionnel III/CP2 monteur. (main-d'œuvre) | 2.154 | 30.20 | 65.05 |
| mo080 | h | Ouvrier professionnel II/OP monteur. (main-d'œuvre) | 2.154 | 26.02 | 56.05 |
| % | % | Frais de chantier des unités d'ouvrage | 2 % | 788.69 | 15.77 |
|  |  | Coûts directs |  |  | 804.46 |
