# Main courante en aluminium

- Propriété du fichier: CYPE INGENIEROS, S.A.
- Format: FIEBDC-3/2002
- Devise: EUR
- Coûts indirects: 3.00 %
- Frais généraux: 13.00 %
- Bénéfice: 6.00 %
- TVA: 20.00 %

## F Aménagements et finitions

### FG Garde-corps et mains courantes

#### FGS Mains courantes d'escaliers

**FGS010** m Main courante en aluminium.
Main courante droite en aluminium anodisé couleur naturelle, de 60x40 mm de section, avec des supports en aluminium fixés au parement à l'aide d'ancrage mécanique avec douilles en nylon et vis en acier galvanisé. Comprend l'implantation des supports, la fixation des supports sur le parement, la fixation de la main courante sur les supports et la mise en place des bouchons aux extrémités. Élaborée en atelier et montée in situ.
Inclut: Implantation des supports. Fixation des supports au parement. Fixation de la main courante aux supports. Mise en place des bouchons d'arrêt.
Critère pour le métré: Longueur mesurée aux axes, selon documentation graphique du Projet.
Critère pour le mémoire: On mesurera, aux axes, la longueur réellement exécutée selon les spécifications du Projet.

| Code | U | Désignation | Quantité | Prix | Montant |
|---|---|---|---|---|---|
| mt26aaa033a | U | Ancrage mécanique avec cheville en nylon et vis en acier galvanisé, à tête fraisée. (matériau) | 2.000 | 0.29 | 0.58 |
| mt25dpa010a | m | Main courante droite en aluminium anodisé couleur naturelle, de 60x40 mm de section, avec supports en aluminium pour fixation au parement et bouchons aux extrémités en aluminium. (matériau) | 1.000 | 21.44 | 21.44 |
| op00tal010 |  | Perceuse. | 1.000 | 0.00 | 0.00 |
| op00ato010 |  | Tournevis. | 1.000 | 0.00 | 0.00 |
| op00amo010 |  | Rectifieuse ou scie radiale. | 1.000 | 0.00 | 0.00 |
| mo011 | h | Compagnon professionnel III/CP2 monteur. (main-d'œuvre) | 0.200 | 30.20 | 6.04 |
| mo080 | h | Ouvrier professionnel II/OP monteur. (main-d'œuvre) | 0.200 | 26.02 | 5.20 |
| % | % | Frais de chantier des unités d'ouvrage | 2 % | 33.26 | 0.67 |
|  |  | Coûts directs |  |  | 33.93 |
