# Main courante en acier inoxydable

- Propriété du fichier: CYPE INGENIEROS, S.A.
- Format: FIEBDC-3/2002
- Devise: EUR
- Coûts indirects: 3.00 %
- Frais généraux: 13.00 %
- Bénéfice: 6.00 %
- TVA: 20.00 %

## F Aménagements et finitions

### FG Garde-corps et mains courantes

#### FGS Mains courantes d'escaliers

**FGS040** m Main courante en acier inoxydable.
Main courante droite constituée de tube creux en acier inoxydable AISI 304, finition polie brillante, de 30 mm de diamètre, avec des supports du même matériau fixés au parement à l'aide d'ancrage mécanique avec douilles en nylon et vis en acier galvanisé. Comprend l'implantation des supports, la fixation des supports sur le parement et la fixation de la main courante sur les supports. Élaborée en atelier et montée in situ.
Inclut: Implantation des supports. Fixation des supports au parement. Fixation de la main courante aux supports.
Critère pour le métré: Longueur mesurée aux axes, selon documentation graphique du Projet.
Critère pour le mémoire: On mesurera, aux axes, la longueur réellement exécutée selon les spécifications du Projet.

| Code | U | Désignation | Quantité | Prix | Montant |
|---|---|---|---|---|---|
| mt26aaa033a | U | Ancrage mécanique avec cheville en nylon et vis en acier galvanisé, à tête fraisée. (matériau) | 2.000 | 0.29 | 0.58 |
| mt26dpa030a | m | Main courante droite constituée de tube creux en acier inoxydable AISI 304, finition polie brillante, de 30 mm de diamètre, avec supports et enjoliveurs du même matériau pour fixation au parement. (matériau) | 1.000 | 40.40 | 40.40 |
| op00tal010 |  | Perceuse. | 1.000 | 0.00 | 0.00 |
| op00ato010 |  | Tournevis. | 1.000 | 0.00 | 0.00 |
| op00amo010 |  | Rectifieuse ou scie radiale. | 1.000 | 0.00 | 0.00 |
| mo018 | h | Compagnon professionnel III/CP2 menuisier PVC et métal. (main-d'œuvre) | 0.200 | 29.71 | 5.94 |
| mo059 | h | Ouvrier professionnel II/OP menuisier PVC et métal. (main-d'œuvre) | 0.200 | 26.10 | 5.22 |
| % | % | Frais de chantier des unités d'ouvrage | 2 % | 52.14 | 1.04 |
|  |  | Coûts directs |  |  | 53.18 |
