# Trappe de visite pour installations, en aluminium

- Propriété du fichier: CYPE INGENIEROS, S.A.
- Format: FIEBDC-3/2002
- Devise: EUR
- Coûts indirects: 3.00 %
- Frais généraux: 13.00 %
- Bénéfice: 6.00 %
- TVA: 20.00 %

## F Aménagements et finitions

### FK Menuiseries intérieures et meubles

#### FKS Trappes de visite

**FKS030** m² Trappe de visite pour installations, en aluminium.
Trappe de visite pour installations, à un ou à deux vantaux, en aluminium laqué de couleur, constituée de plaque opaque de 1,5 mm d'épaisseur dans les vantaux et profilés extrudés de 40x20 cm de section dans le cadre, avec marque de qualité QUALICOAT. Comprend les ferrures d'attache et de fermeture, la visserie en acier inoxydable, les pattes de fixation, la serrure triangulaire, les grilles de ventilation et le silicone neutre pour le scellement des joints périphériques.
Inclut: Marquage des points de fixation et aplomb du cadre. Fixation du cadre au parement. Scellement des joints. Mise en place de la trappe de visite. Mise en place des ferrures de fermeture et des accessoires.
Critère pour le métré: Surface du vide à fermer, mesurée selon documentation graphique du Projet.
Critère pour le mémoire: On mesurera, avec les dimensions du vide, la surface réellement exécutée selon les spécifications du Projet.

| Code | U | Désignation | Quantité | Prix | Montant |
|---|---|---|---|---|---|
| mt25pfb011g | m² | Trappe de visite pour installations, à un ou à deux vantaux, en aluminium laqué de couleur, constituée de plaque opaque de 1,5 mm d'épaisseur dans les vantaux et profilés extrudés de 40x20 cm de section dans le cadre, avec marque de qualité QUALICOAT, y compris les ferrures d'attache et de fermeture, la visserie en acier inoxydable, les pattes de fixation, la serrure triangulaire, les grilles de ventilation et le silicone neutre pour le scellement des joints périphériques. (matériau) | 1.000 | 155.25 | 155.25 |
| mt22www050b | U | Cartouche de 300 ml de silicone neutre oxymique, à élasticité permanente et séchage rapide, couleur grise, intervalle de température de travail de -60 à 150°C, avec résistance aux rayons UV, dureté Shore A approchée de 22, selon NF EN ISO 868 et élongation à la rupture >= 800%, selon NF EN ISO 8339. (matériau) | 0.160 | 4.73 | 0.76 |
| op00ato010 |  | Tournevis. | 1.000 | 0.00 | 0.00 |
| mo020 | h | Compagnon professionnel III/CP2 construction. (main-d'œuvre) | 0.170 | 29.25 | 4.97 |
| mo077 | h | Ouvrier professionnel II/OP construction. (main-d'œuvre) | 0.170 | 26.02 | 4.42 |
| % | % | Frais de chantier des unités d'ouvrage | 2 % | 165.40 | 3.31 |
|  |  | Coûts directs |  |  | 168.71 |
