# Fermeture de dénivelé pour faux plafond continu de dalles de plâtre

- Propriété du fichier: CYPE INGENIEROS, S.A.
- Format: FIEBDC-3/2002
- Devise: EUR
- Coûts indirects: 3.00 %
- Frais généraux: 13.00 %
- Bénéfice: 6.00 %
- TVA: 20.00 %

## F Aménagements et finitions

### FL Revêtements de plafonds

#### FLN Plafonds suspendus non démontables, en plaques de plâtre

**FLN020** m Fermeture de dénivelé pour faux plafond continu de dalles de plâtre.
Réalisation de fermeture de dénivelé verticale dans un changeant de niveau de faux plafond continu, avec dalles de plâtre avec nervures et finition lisse placées avec une pâte de plâtre, pour fermer un espace de 20 cm de hauteur.
Inclut: Implantation et tracé sur les parements de l'emplacement de la fermeture de dénivelé. Présentation et découpe des pièces. Humectage de la base de fixation. Extension du mortier adhésif. Mise en place et jointoiement des pièces. Repassages des rencontres entre les pièces et les angles.
Critère pour le métré: Longueur mesurée selon documentation graphique du Projet.
Critère pour le mémoire: On mesurera la longueur réellement exécutée selon les spécifications du Projet.

| Code | U | Désignation | Quantité | Prix | Montant |
|---|---|---|---|---|---|
| mt09pes010 | m³ | Pâte de plâtre, selon NF EN 13279-1. (matériau) | 0.004 | 173.60 | 0.69 |
| mt12fpe010b | m² | Dalle de plâtre avec nervures, de 100x60 cm et de 8 mm d'épaisseur (20 mm d'épaisseur totale, y compris les nervures), avec bord droit et finition lisse, sans revêtement, pour faux plafonds. (matériau) | 0.220 | 3.11 | 0.68 |
| mo035 | h | Compagnon professionnel III/CP2 poseur de faux plafonds en dalles et de moulures. (main-d'œuvre) | 0.350 | 29.25 | 10.24 |
| mo117 | h | Ouvrier poseur de faux plafonds en dalles et de moulures. (main-d'œuvre) | 0.350 | 24.51 | 8.58 |
| % | % | Frais de chantier des unités d'ouvrage | 2 % | 20.19 | 0.40 |
|  |  | Coûts directs |  |  | 20.59 |
