# Trappe pour faux plafond continu en plaques de plâtre. Système "KNAUF"

- Propriété du fichier: CYPE INGENIEROS, S.A.
- Format: FIEBDC-3/2002
- Devise: EUR
- Coûts indirects: 3.00 %
- Frais généraux: 13.00 %
- Bénéfice: 6.00 %
- TVA: 20.00 %

## F Aménagements et finitions

### FL Revêtements de plafonds

#### FLN Plafonds suspendus non démontables, en plaques de plâtre

**FLN100** U Trappe pour faux plafond continu en plaques de plâtre. Système "KNAUF".
Trappe d'accès gamme Básica, Basic 12,5, système E102.a "KNAUF", de 200x200 mm, constituée de cadre en aluminium et porte de plaque de plâtre (1 imprégnée (H1), de 12,5 mm d'épaisseur), pour faux plafond continu en plaques de plâtre. Comprend les accessoires de montage.
Inclut: Marquage et découpe de la plaque de plâtre. Mise en place de la trappe. Résolution des rencontres et des points singuliers.
Critère pour le métré: Nombre d'unités prévues, selon documentation graphique du Projet.
Critère pour le mémoire: On mesurera le nombre d'unités réellement mises en place selon les spécifications du Projet.

| Code | U | Désignation | Quantité | Prix | Montant |
|---|---|---|---|---|---|
| mt12ppk060acdfba | U | Trappe d'accès gamme Básica, Basic 12,5, système E102.a "KNAUF", de 200x200 mm, constituée de cadre en aluminium et porte de plaque de plâtre (1 imprégnée (H1), de 12,5 mm d'épaisseur). (matériau) | 1.000 | 19.66 | 19.66 |
| op00fre010 |  | Fraiseuse. | 0.100 | 0.00 | 0.00 |
| mo015 | h | Compagnon professionnel III/CP2 monteur de faux plafonds en plaques de plâtre. (main-d'œuvre) | 0.300 | 30.20 | 9.06 |
| mo082 | h | Ouvrier professionnel II/OP monteur de faux plafonds en plaques de plâtre. (main-d'œuvre) | 0.150 | 26.02 | 3.90 |
| % | % | Frais de chantier des unités d'ouvrage | 2 % | 32.62 | 0.65 |
|  |  | Coûts directs |  |  | 33.27 |
