# Faux plafond continu de panneaux en bois, à hautes performances acoustiques

- Propriété du fichier: CYPE INGENIEROS, S.A.
- Format: FIEBDC-3/2002
- Devise: EUR
- Coûts indirects: 3.00 %
- Frais généraux: 13.00 %
- Bénéfice: 6.00 %
- TVA: 20.00 %

## F Aménagements et finitions

### FL Revêtements de plafonds

#### FLO Plafonds suspendus non démontables, en bois

**FLO010** m² Faux plafond continu de panneaux en bois, à hautes performances acoustiques.
Faux plafond continu suspendu, situé à une hauteur inférieure à 4 m, constitué de: OSSATURE: ossature métallique cachée, avec profilés en T; PANNEAUX: panneaux en bois, de 1250x300 mm, constitués de côté supérieur de panneau en fibres de bois et résines synthétiques de densité moyenne (MDF), Euroclasse D-s2, d0 de réaction au feu, de 16 mm d'épaisseur, et côté inférieur de planche en bois massif, de 16 mm d'épaisseur, à surface lisse, finition vernie. Comprend les fixations pour l'ancrage des profilés et les accessoires de montage.
Inclut: Implantation du niveau final et des axes de l'ossature modulaire. Fixation de l'ossature modulaire au plancher ou à l'élément porteur. Découpe des panneaux. Fixation des panneaux. Résolution des rencontres et des points singuliers. Réalisation de vides pour la réception d'éventuels éléments d'ancrage et/ou d'installations.
Critère pour le métré: Surface mesurée entre les parements, selon documentation graphique du Projet, sans déduire les trémies pour les installations.
Critère pour le mémoire: On mesurera la surface réellement exécutée selon les spécifications du Projet, sans décompter les trémies pour les installations.

| Code | U | Désignation | Quantité | Prix | Montant |
|---|---|---|---|---|---|
| mt12fpm010d | m² | Panneau en bois, de 1250x300 mm, constitué de côté supérieur de panneau en fibres de bois et résines synthétiques de densité moyenne (MDF), Euroclasse D-s2, d0 de réaction au feu selon NF EN 13501-1, de 16 mm d'épaisseur, et côté inférieur de planche en bois massif, de 16 mm d'épaisseur, à surface lisse, finition vernie, avec usinage des bords et un voile noir phono-absorbant au verso. (matériau) | 1.050 | 65.00 | 68.25 |
| mt12fpm020a | m² | Structure support pour faux plafonds continus de panneaux en bois, à ossature métallique cachée, avec profilés en T, tiges pour la fixation au plancher ou à l'élément porteur, cornières, fixations pour l'ancrage des profilés et accessoires de montage. (matériau) | 1.000 | 2.85 | 2.85 |
| mo015 | h | Compagnon professionnel III/CP2 monteur de faux plafonds en plaques de plâtre. (main-d'œuvre) | 0.300 | 30.20 | 9.06 |
| mo082 | h | Ouvrier professionnel II/OP monteur de faux plafonds en plaques de plâtre. (main-d'œuvre) | 0.300 | 26.02 | 7.81 |
| % | % | Frais de chantier des unités d'ouvrage | 2 % | 87.97 | 1.76 |
|  |  | Coûts directs |  |  | 89.73 |
