# Vernis naturel pour bois

- Propriété du fichier: CYPE INGENIEROS, S.A.
- Format: FIEBDC-3/2002
- Devise: EUR
- Coûts indirects: 3.00 %
- Frais généraux: 13.00 %
- Bénéfice: 6.00 %
- TVA: 20.00 %

## F Aménagements et finitions

### FP Peintures

#### FPB Spéciales bois

**FPB060** m² Vernis naturel pour bois.
Application manuelle de deux couches de vernis naturel, finition brillante, incolore, appliqué à la brosse, au rouleau ou au pistolet, diluées dans 5% à 15% de diluant, (rendement: 0,1 l/m² chaque couche); (), sur surface de rampes d'appui ou mains-courantes en bois, à l'extérieur. Comprend liquide protecteur incolore pour traitement préventif contre les insectes xylophages.
Critère d'évaluation économique: Le prix comprend la protection des éléments du contour qui pourraient être affectés pendant les travaux, mais il ne comprend pas la préparation du support.
Inclut: Application du traitement. Application d'une couche de fond et une couche de finition.
Critère pour le métré: Surface mesurée selon documentation graphique du Projet, sans décompter les vides, en considérant la surface qu'ils renferment, définie par ses dimensions maximales, par une seule face.
Critère pour le mémoire: On mesurera la surface réellement exécutée selon les spécifications du Projet, par une seule face, en considérant la surface qu'ils renferment, définie par ses dimensions maximales.

| Code | U | Désignation | Quantité | Prix | Montant |
|---|---|---|---|---|---|
| mt27tlr060a | l | Liquide protecteur incolore pour traitement préventif contre les insectes xylophages, à appliquer à la brosse ou au rouleau. (matériau) | 0.063 | 11.04 | 0.70 |
| mt27bns010b | l | Vernis naturel pour intérieur et extérieur, incolore, finition brillante, à base d'huiles végétales, résines végétales et pigments minéraux, perméable à la vapeur d'eau, avec résistance aux rayons UV et aux intempéries, avec un contenu de substances organiques volatiles (VOC) < 140 g/l, à appliquer à la brosse, au rouleau ou au pistolet. (matériau) | 0.200 | 12.88 | 2.58 |
| mt27lni004 | l | Diluante, à base d'un mélange d'hydrocarbures aliphatiques. (matériau) | 0.020 | 3.62 | 0.07 |
| op00tal020 |  | Malaxeur électrique. | 1.000 | 0.00 | 0.00 |
| mo038 | h | Compagnon professionnel III/CP2 peintre. (main-d'œuvre) | 0.360 | 29.25 | 10.53 |
| mo076 | h | Ouvrier professionnel II/OP peintre. (main-d'œuvre) | 0.050 | 26.02 | 1.30 |
| % | % | Frais de chantier des unités d'ouvrage | 2 % | 15.18 | 0.30 |
|  |  | Coûts directs |  |  | 15.48 |
