# Peinture naturelle d'origine minérale au silicate sur parement intérieur en béton

- Propriété du fichier: CYPE INGENIEROS, S.A.
- Format: FIEBDC-3/2002
- Devise: EUR
- Coûts indirects: 3.00 %
- Frais généraux: 13.00 %
- Bénéfice: 6.00 %
- TVA: 20.00 %

## F Aménagements et finitions

### FP Peintures

#### FPO Peintures naturelles d'origine minérale au silicate

**FPO010** m² Peinture naturelle d'origine minérale au silicate sur parement intérieur en béton.
Application manuelle de deux couches de peinture naturelle d'origine minérale au silicate, avec un contenu très bas de composés organiques volatiles (COV), couleur blanche, finition mate, texture lisse, diluées avec 25% d'imprégnation consolidatrice naturelle, (rendement: 0,1 l/m² chaque couche); application préalable d'une couche d'impression naturelle, sur parement intérieur en béton, vertical, jusqu'à 3 m de hauteur. Comprend, l'imprégnation consolidatrice naturelle, pour régulariser la porosité et améliorer l'adhérence des supports absorbants.
Critère d'évaluation économique: Le prix comprend la protection des éléments du contour qui pourraient être affectés pendant les travaux et la résolution des points singuliers.
Inclut: Préparation et nettoyage préalable du support. Application de la couche d'imprégnation incolore consolidatrice. Préparation du mélange. Application d'une couche de fond. Application de deux couches de finition.
Critère pour le métré: Surface mesurée selon documentation graphique du Projet, avec le même critère que le support de base.
Critère pour le mémoire: On mesurera la surface réellement exécutée selon les spécifications du Projet, avec le même critère que le support de base.

| Code | U | Désignation | Quantité | Prix | Montant |
|---|---|---|---|---|---|
| mt27pnk005b | l | Imprégnation consolidatrice naturelle pour intérieur et extérieur, à base de silicate potassique et huile de pin, avec un contenu de substances organiques volatiles (VOC) < 5 g/l; à appliquer à la brosse, au rouleau ou au pistolet. (matériau) | 0.250 | 7.17 | 1.79 |
| mt27pnk010b | l | Impression naturelle pour intérieur et extérieur, à base de silicate potassique, poussière de marbre blanc et huile de pin, respirante, avec effet fongistatique et bactériostatique, avec un contenu de substances organiques volatiles (VOC) < 5 g/l; à appliquer à la brosse, au rouleau ou au pistolet. (matériau) | 0.200 | 11.52 | 2.30 |
| mt27pnk020o | l | Peinture naturelle pour intérieur et extérieur, à base de silicate potassique, poussière de marbre blanc, huile de pin et pigments naturels, couleur blanche, finition mate, texture lisse, respirante, avec un contenu de substances organiques volatiles (VOC) < 5 g/l; à appliquer à la brosse, au rouleau ou au pistolet. (matériau) | 0.200 | 12.44 | 2.49 |
| op00tal020 |  | Malaxeur électrique. | 1.000 | 0.00 | 0.00 |
| mo038 | h | Compagnon professionnel III/CP2 peintre. (main-d'œuvre) | 0.164 | 29.25 | 4.80 |
| mo076 | h | Ouvrier professionnel II/OP peintre. (main-d'œuvre) | 0.148 | 26.02 | 3.85 |
| % | % | Frais de chantier des unités d'ouvrage | 2 % | 15.23 | 0.30 |
|  |  | Coûts directs |  |  | 15.53 |
