# Peinture naturelle d'origine minérale au silicate, photocatalytique, sur parement intérieur en mortier

- Propriété du fichier: CYPE INGENIEROS, S.A.
- Format: FIEBDC-3/2002
- Devise: EUR
- Coûts indirects: 3.00 %
- Frais généraux: 13.00 %
- Bénéfice: 6.00 %
- TVA: 20.00 %

## F Aménagements et finitions

### FP Peintures

#### FPP Peintures naturelles d'origine minérale photocatalytiques

**FPP020** m² Peinture naturelle d'origine minérale au silicate, photocatalytique, sur parement intérieur en mortier.
Application manuelle de deux couches de peinture naturelle d'origine minérale au silicate, photocatalytique, avec un contenu très bas de composés organiques volatiles (COV), couleur blanche, finition mate, texture lisse, la première non diluée et la suivante diluée avec 10% de diluante, à base de silicate potassique, (rendement: 0,13 kg/m²); sur parement intérieur en mortier, vertical, jusqu'à 3 m de hauteur.
Critère d'évaluation économique: Le prix comprend la protection des éléments du contour qui pourraient être affectés pendant les travaux et la résolution des points singuliers.
Inclut: Préparation et nettoyage préalable du support. Préparation du mélange. Application d'une couche de fond et une couche de finition.
Critère pour le métré: Surface mesurée selon documentation graphique du Projet, avec le même critère que le support de base.
Critère pour le mémoire: On mesurera la surface réellement exécutée selon les spécifications du Projet, avec le même critère que le support de base.

| Code | U | Désignation | Quantité | Prix | Montant |
|---|---|---|---|---|---|
| mt27pma030a | kg | Peinture naturelle d'origine minérale au silicate, photocatalytique, pour intérieur, à base de silicate potassique, sans dissolvants, de couleur blanche, finition mate, texture lisse, antibactérienne, avec propriétés ignifuges, respirante, perméable à la vapeur d'eau, avec un contenu de substances organiques volatiles (VOC) < 5 g/l, avec essai de réduction de NOx, selon ISO 22197-1; à appliquer à la brosse, au rouleau ou au pistolet. (matériau) | 0.260 | 10.59 | 2.75 |
| mt27pma035 | kg | Diluante, à base de silicate potassique. (matériau) | 0.013 | 14.15 | 0.18 |
| op00tal020 |  | Malaxeur électrique. | 1.000 | 0.00 | 0.00 |
| mo038 | h | Compagnon professionnel III/CP2 peintre. (main-d'œuvre) | 0.080 | 29.25 | 2.34 |
| mo076 | h | Ouvrier professionnel II/OP peintre. (main-d'œuvre) | 0.080 | 26.02 | 2.08 |
| % | % | Frais de chantier des unités d'ouvrage | 2 % | 7.35 | 0.15 |
|  |  | Coûts directs |  |  | 7.50 |
