# Arrêt pour porte intérieure. Mise en place sur le sol

- Propriété du fichier: CYPE INGENIEROS, S.A.
- Format: FIEBDC-3/2002
- Devise: EUR
- Coûts indirects: 3.00 %
- Frais généraux: 13.00 %
- Bénéfice: 6.00 %
- TVA: 20.00 %

## F Aménagements et finitions

### FR Protections

#### FRO Protections de portes

**FRO010** U Arrêt pour porte intérieure. Mise en place sur le sol.
Butoir pour porte intérieure, type carré, pour mise en place sur le sol, couleur grise, fixé avec adhésif en polyuréthane.
Inclut: Implantation. Montage et fixation.
Critère pour le métré: Nombre d'unités prévues, selon documentation graphique du Projet.
Critère pour le mémoire: On mesurera le nombre d'unités réellement mises en place selon les spécifications du Projet.

| Code | U | Désignation | Quantité | Prix | Montant |
|---|---|---|---|---|---|
| mt53pdi050aa | U | Butoir pour porte intérieure, type carré, pour mise en place sur le sol, couleur grise. (matériau) | 1.000 | 1.51 | 1.51 |
| mt47adc110a | kg | Adhésif spécial de polyuréthane bicomposant. (matériau) | 0.005 | 4.67 | 0.02 |
| mo080 | h | Ouvrier professionnel II/OP monteur. (main-d'œuvre) | 0.050 | 26.02 | 1.30 |
| % | % | Frais de chantier des unités d'ouvrage | 2 % | 2.83 | 0.06 |
|  |  | Coûts directs |  |  | 2.89 |
