# Parquet mosaïque

- Propriété du fichier: CYPE INGENIEROS, S.A.
- Format: FIEBDC-3/2002
- Devise: EUR
- Coûts indirects: 3.00 %
- Frais généraux: 13.00 %
- Bénéfice: 6.00 %
- TVA: 20.00 %

## F Aménagements et finitions

### FS Revêtements de sols

#### FSB Bois

**FSB050** m² Parquet mosaïque.
Parquet mosaïque incrusté, constitué de planchettes en bois de châtaigner, de 120x24x8 mm, adossées les unes aux autres mais non unies entre elles, placées avec un adhésif à base de polyuréthane à coupe de pierre. Comprend le ponçage, le polissage, le rebouchage, l'application de couches de fond et le vernis final avec trois couches de vernis de polyuréthane de deux composants P-6/8.
Inclut: Déversement et extension de l'adhésif sur le support. Mise en place des planches de parquet. Nettoyage de l'adhésif excédant. Ponçage et lissage de la surface. Rebouchage et application de la couche de fond. Verni.
Critère pour le métré: Surface utile, mesurée selon documentation graphique du Projet. Le métré par casses et découpes n'a pas été augmenté, puisque 5% de pièces de plus ont été considérées dans la décomposition.
Critère pour le mémoire: On mesurera la surface réellement exécutée selon les spécifications du Projet.

| Code | U | Désignation | Quantité | Prix | Montant |
|---|---|---|---|---|---|
| mt18mva040 | kg | Adhésif de réaction en polyuréthane, pour collage du bois. (matériau) | 1.100 | 3.33 | 3.66 |
| mt18mpm010b | m² | Planchette de petit lamparquet, bois massif de châtaigner, 120x24x8 mm. (matériau) | 1.020 | 11.42 | 11.65 |
| mt27tmp010 | l | Vernis de polyuréthane à deux composants P-6/8. (matériau) | 0.900 | 9.89 | 8.90 |
| mq08war160 | h | Ponceuse pour revêtements en bois, équipée de rouleaux à poncer et d'un système d'aspiration. (matériel) | 0.150 | 4.76 | 0.71 |
| op00cla010 |  | Cloueuse pneumatique. | 1.000 | 0.00 | 0.00 |
| op00cep010 |  | Varlope. | 1.000 | 0.00 | 0.00 |
| op00tro010 |  | Scie à tronçonner. | 1.000 | 0.00 | 0.00 |
| mo025 | h | Compagnon professionnel III/CP2 parqueteur. (main-d'œuvre) | 0.850 | 29.25 | 24.86 |
| mo063 | h | Ouvrier professionnel II/OP parqueteur. (main-d'œuvre) | 0.350 | 26.02 | 9.11 |
| % | % | Frais de chantier des unités d'ouvrage | 2 % | 58.89 | 1.18 |
|  |  | Coûts directs |  |  | 60.07 |
