# Peinture plastique sur le sol du garage

- Propriété du fichier: CYPE INGENIEROS, S.A.
- Format: FIEBDC-3/2002
- Devise: EUR
- Coûts indirects: 3.00 %
- Frais généraux: 13.00 %
- Bénéfice: 6.00 %
- TVA: 20.00 %

## F Aménagements et finitions

### FS Revêtements de sols

#### FSJ Peintures

**FSJ020** m² Peinture plastique sur le sol du garage.
Application manuelle de deux couches de peinture plastique, couleur à choisir, finition mate, texture lisse, la première couche diluée avec 10% d'eau et la suivante non diluée, (rendement: 0,2 kg/m² par couche); sur le sol du garage en béton.
Inclut: Nettoyage général de la surface support. Préparation du mélange. Application d'une couche de fond et une couche de finition.
Critère pour le métré: Surface mesurée selon documentation graphique du Projet, avec le même critère que le support de base.
Critère pour le mémoire: On mesurera la surface réellement exécutée selon les spécifications du Projet, avec le même critère que le support de base.

| Code | U | Désignation | Quantité | Prix | Montant |
|---|---|---|---|---|---|
| mt27pip030ba | kg | Peinture pour intérieur, monocomposant à base de résines acryliques pures dispersées en milieu aqueux et charges minérales, sans dissolvants, couleur à choisir, finition mate, texture lisse, résistante aux rayons UV; à appliquer à la brosse, au rouleau ou au pistolet. (matériau) | 0.400 | 4.23 | 1.69 |
| op00tal020 |  | Malaxeur électrique. | 1.000 | 0.00 | 0.00 |
| mo038 | h | Compagnon professionnel III/CP2 peintre. (main-d'œuvre) | 0.100 | 29.25 | 2.93 |
| mo076 | h | Ouvrier professionnel II/OP peintre. (main-d'œuvre) | 0.100 | 26.02 | 2.60 |
| % | % | Frais de chantier des unités d'ouvrage | 2 % | 7.22 | 0.14 |
|  |  | Coûts directs |  |  | 7.36 |
