# Entrées de courrier et boîtes aux lettres sans fenêtre

- Propriété du fichier: CYPE INGENIEROS, S.A.
- Format: FIEBDC-3/2002
- Devise: EUR
- Coûts indirects: 3.00 %
- Frais généraux: 13.00 %
- Bénéfice: 6.00 %
- TVA: 20.00 %

## F Aménagements et finitions

### FZ Zones communes

#### FZC Réception du courrier

**FZC030** U Entrées de courrier et boîtes aux lettres sans fenêtre.
Entrée de boîte aux lettres d'aluminium peint couleur argent, de 282x58 mm de dimensions extérieures et 250x27 mm pour la récuperation des lettres. Comprend les éléments de fixation.
Inclut: Implantation. Fixation au parement via des éléments d'ancrage.
Critère pour le métré: Nombre d'unités prévues, selon documentation graphique du Projet.
Critère pour le mémoire: On mesurera le nombre d'unités réellement mises en place selon les spécifications du Projet.

| Code | U | Désignation | Quantité | Prix | Montant |
|---|---|---|---|---|---|
| mt45btv500aa | U | Entrée de boîte aux lettres d'aluminium peint couleur argent, de 282x58 mm de dimensions extérieures et 250x27 mm pour la récuperation des lettres, avec éléments de fixation. (matériau) | 1.000 | 16.15 | 16.15 |
| op00ato010 |  | Tournevis. | 1.000 | 0.00 | 0.00 |
| mo080 | h | Ouvrier professionnel II/OP monteur. (main-d'œuvre) | 0.100 | 26.02 | 2.60 |
| % | % | Frais de chantier des unités d'ouvrage | 2 % | 18.75 | 0.38 |
|  |  | Coûts directs |  |  | 19.13 |
