# Démolition d'une fondation en pierre de taille

- Propriété du fichier: CYPE INGENIEROS, S.A.
- Format: FIEBDC-3/2002
- Devise: EUR
- Coûts indirects: 3.00 %
- Frais généraux: 13.00 %
- Bénéfice: 6.00 %
- TVA: 20.00 %

## G Structure et gros oeuvre

### GF Fondations

#### GFD Démolition

**GFD010** m³ Démolition d'une fondation en pierre de taille.
Démolition d'une fondation en pierre de taille, allant jusqu'à 1,5 m de profondeur maximale, avec marteau piqueur et chargement mécanique dans le camion ou la benne.
Inclut: Démolition de l'élément. Fragmentation des décombres en pièces maniables. Retrait et stockage des décombres. Nettoyage des restes d'ouvrage. Chargement mécanique des décombres dans le camion ou la benne.
Critère pour le métré: Volume mesuré selon documentation graphique du Projet.
Critère pour le mémoire: On mesurera le volume réellement démoli, mesuré comme différence entre les profils établis avant de commencer la démolition et ceux établis lors de la finalisation, approuvés par le directeur de l'exécution de l'ouvrage, selon les spécifications du Projet.

| Code | U | Désignation | Quantité | Prix | Montant |
|---|---|---|---|---|---|
| mq05mai030 | h | Marteau pneumatique. (matériel) | 2.400 | 4.57 | 10.97 |
| mq05pdm110 | h | Compresseur portable diesel moyenne pression 10 m³/min. (matériel) | 1.200 | 7.75 | 9.30 |
| mq01ret010 | h | Mini rétro chargeuse sur pneus de 15 kW. (matériel) | 0.140 | 45.86 | 6.42 |
| mo113 | h | Ouvrier d'exécution I/OE1 construction. (main-d'œuvre) | 1.200 | 24.51 | 29.41 |
| mo112 | h | Ouvrier d'exécution I/OE2 construction. (main-d'œuvre) | 2.250 | 25.31 | 56.95 |
| % | % | Frais de chantier des unités d'ouvrage | 2 % | 113.05 | 2.26 |
|  |  | Coûts directs |  |  | 115.31 |
