# Chaînage vertical, de blocs de béton cellulaire

- Propriété du fichier: CYPE INGENIEROS, S.A.
- Format: FIEBDC-3/2002
- Devise: EUR
- Coûts indirects: 3.00 %
- Frais généraux: 13.00 %
- Bénéfice: 6.00 %
- TVA: 20.00 %

## G Structure et gros oeuvre

### GH Chaînages

#### GHB Maçonnerie de blocs de béton

**GHB030** m Chaînage vertical, de blocs de béton cellulaire.
Chaînage vertical, de blocs d'angle en béton cellulaire autoclavé, de couleur blanche, 625x175x250 mm, pose avec du mortier à joints minces; avec renfort de béton de remplissage confectionné sur le chantier, C16/20 (X0(F); D10; S3; Cl 1,0), coulage avec des moyens manuels, et acier Fe E 500, avec une quantité approximative de 1,34 kg/m; pour mur porteur en maçonnerie. Comprend le fil de fer à lier et les séparateurs.
Critère d'évaluation économique: Le prix comprend le ferraillage de l'armature et la pose en coffrage ou sur site.
Inclut: Implantation. Mise en place des armatures. Coupe et ponçage des pièces. Mise en place des pièces par rangées à niveau. Résolution des coins et des rencontres. Préparation du béton. Coulage, vibrage et séchage du béton. Nettoyage.
Critère pour le métré: Longueur mesurée aux axes, selon documentation graphique du Projet, sans dupliquer les coins ni les rencontres.
Critère pour le mémoire: On mesurera la longueur réellement exécutée selon les spécifications du Projet, sans dupliquer les coins ni les rencontres.

| Code | U | Désignation | Quantité | Prix | Montant |
|---|---|---|---|---|---|
| mt02bhc101a | U | Bloc d'angle en béton cellulaire autoclavé, de couleur blanche, 625x175x250 mm, pour chaînages verticaux, selon NF EN 771-4. (matériau) | 5.250 | 6.84 | 35.91 |
| mt09mif065a | kg | Mortier à joints minces, composé de ciment blanc, chaux grasse, sable siliceux et additif retenant l'eau à base de cellulose, d'application sur maçonneries en blocs de béton cellulaire, fourni en sacs de 25 kg, selon NF EN 998-2. (matériau) | 2.975 | 0.55 | 1.64 |
| mt07aco050c | kg | Barres en acier haute adhérence, Fe E 500, fourni sur chantier en barres brutes, de divers diamètres. (matériau) | 1.407 | 2.00 | 2.81 |
| mt08var050 | kg | Fil de fer galvanisé pour attacher, de 1,30 mm de diamètre. (matériau) | 0.034 | 1.50 | 0.05 |
| mt08cem000o | kg | Ciment gris en sacs. (matériau) | 2.216 | 0.20 | 0.44 |
| mt08aaa010a | m³ | Eau. (matériau) | 0.006 | 1.50 | 0.01 |
| mt01arg000o | m³ | Sable criblé. (matériau) | 0.004 | 45.17 | 0.18 |
| mt01arg001oc | m³ | Gros granulats homogénéisés, de taille maximale 10 mm. (matériau) | 0.005 | 40.33 | 0.20 |
| mq06hor010 | h | Bétonnière électrique avec une capacité de gâchage de 160 l. (matériel) | 0.007 | 3.45 | 0.02 |
| op00sie040 |  | Scie à ruban. | 1.000 | 0.00 | 0.00 |
| op00tal020 |  | Malaxeur électrique. | 1.000 | 0.00 | 0.00 |
| op00ciz020 |  | Cisaille pour barres à haute adhérence en acier. | 1.000 | 0.00 | 0.00 |
| au00auh040 |  | Vibreur de béton, électrique. | 1.000 | 0.00 | 0.00 |
| mo021 | h | Compagnon professionnel III/CP2 construction pour des travaux de maçonnerie. (main-d'œuvre) | 0.265 | 29.25 | 7.75 |
| mo114 | h | Ouvrier d'exécution I/OE1 construction pour des travaux de maçonnerie. (main-d'œuvre) | 0.286 | 24.51 | 7.01 |
| mo043 | h | Compagnon professionnel III/CP2 ferrailleur. (main-d'œuvre) | 0.027 | 30.72 | 0.83 |
| mo090 | h | Ouvrier professionnel II/OP ferrailleur. (main-d'œuvre) | 0.027 | 27.32 | 0.74 |
| % | % | Frais de chantier des unités d'ouvrage | 2 % | 57.59 | 1.15 |
|  |  | Coûts directs |  |  | 58.74 |
