# Linteau en profilé en acier galvanisé, en façade double paroi

- Propriété du fichier: CYPE INGENIEROS, S.A.
- Format: FIEBDC-3/2002
- Devise: EUR
- Coûts indirects: 3.00 %
- Frais généraux: 13.00 %
- Bénéfice: 6.00 %
- TVA: 20.00 %

## G Structure et gros oeuvre

### GL Linteaux

#### GLA Acier

**GLA060** U Linteau en profilé en acier galvanisé, en façade double paroi.
Linteau en profilé en acier galvanisé, de 10+4,8+9,5 cm de largeur, 14 cm de hauteur et 90 cm de longueur, appuyé sur une couche de mortier de ciment, industriel, M-7,5, en façade double paroi constituée d'une contrecloison d'entre 10 et 11,5 cm d'épaisseur, lame d'air d'entre 5 et 6,5 cm d'épaisseur et couche extérieure allant jusqu'à 12 cm d'épaisseur. Comprend le profilé d'arrêt en PVC, couleur à choisir.
Inclut: Nettoyage et préparation du plan d'appui. Implantation du niveau d'appui du linteau. Mise en place et fixation provisoire du linteau. Aplomb et nivellement.
Critère pour le métré: Nombre d'unités prévues, selon documentation graphique du Projet.
Critère pour le mémoire: On mesurera le nombre d'unités réellement exécutées selon les spécifications du Projet.

| Code | U | Désignation | Quantité | Prix | Montant |
|---|---|---|---|---|---|
| mt20dah040aa | U | Profilé en acier galvanisé, de 10+4,8+9,5 cm de largeur, 14 cm de hauteur et 90 cm de longueur, pour façade double paroi constituée d'une contrecloison d'entre 10 et 11,5 cm d'épaisseur, lame d'air d'entre 5 et 6,5 cm d'épaisseur et couche extérieure allant jusqu'à 12 cm d'épaisseur. (matériau) | 1.000 | 24.29 | 24.29 |
| mt24pfg010 | m | Profil d'arrêt en PVC, couleur à choisir. (matériau) | 0.900 | 1.00 | 0.90 |
| mt08aaa010a | m³ | Eau. (matériau) | 0.006 | 1.50 | 0.01 |
| mt09mif010da | t | Mortier industriel pour maçonnerie, de ciment, couleur grise, catégorie M-7,5 (résistance à la compression 7,5 N/mm²), fourni en sacs, selon NF EN 998-2. (matériau) | 0.002 | 56.97 | 0.11 |
| mo020 | h | Compagnon professionnel III/CP2 construction. (main-d'œuvre) | 0.220 | 29.25 | 6.44 |
| mo113 | h | Ouvrier d'exécution I/OE1 construction. (main-d'œuvre) | 0.420 | 24.51 | 10.29 |
| % | % | Frais de chantier des unités d'ouvrage | 2 % | 42.04 | 0.84 |
|  |  | Coûts directs |  |  | 42.88 |
