# Mur de façade en panneaux architechtoniques monocouche de béton armé

- Propriété du fichier: CYPE INGENIEROS, S.A.
- Format: FIEBDC-3/2002
- Devise: EUR
- Coûts indirects: 3.00 %
- Frais généraux: 13.00 %
- Bénéfice: 6.00 %
- TVA: 20.00 %

## G Structure et gros oeuvre

### GM Murs

#### GMX Panneaux en béton

**GMX030** m² Mur de façade en panneaux architechtoniques monocouche de béton armé.
Mur de façade constitué de panneaux architechtoniques monocouches en béton armé, de 10 cm d'épaisseur, 3,3 m de largeur maximale, 20 m² de surface maximale, résistance à la compression > 25.000 kN/m² et résistance à la flexo-traction > 4.000 kN/m², composés de ciment, granulats de granulométrie sélectionnée, treillis soudé et barres de renfort en acier, avec inclusion ou délimitation des ouvertures. Comprend la mise en place in situ des panneaux à l'aide d'une grue autopropulsée, les étaiements, les pièces spéciales, les éléments métalliques pour la connexion entre les panneaux et entre les panneaux et les éléments structuraux, le nettoyage et l'impression des joints, et le scellement des joints sur le côté extérieur avec du silicone neutre sur un cordon en mousse de polyéthylène expansé à cellules fermées. Totalement monté.
Inclut: Implantation des panneaux et des éléments d'ancrage. Positionnement des panneaux à leur emplacement définitif. Aplomb et étaiement des panneaux. Réalisation des ancrages. Révision des panneaux. Scellement des joints.
Critère pour le métré: Surface mesurée selon documentation graphique du Projet, sans dupliquer les coins ni les rencontres, en déduisant les ouvertures de surface supérieure à 3 m².
Critère pour le mémoire: On mesurera la surface réellement exécutée selon les spécifications du Projet, sans dupliquer les coins ni les rencontres, en déduisant les ouvertures de surface supérieure à 3 m².

| Code | U | Désignation | Quantité | Prix | Montant |
|---|---|---|---|---|---|
| mt12phg010a | m² | Panneau architectonique monocouche en béton armé, de 10 cm d'épaisseur, 3,3 m de largeur maximale, 20 m² de surface maximale, résistance à la compression > 25.000 kN/m² et résistance à la flexo-traction > 4.000 kN/m², composé de ciment, granulats de granulométrie sélectionnée, treillis soudé et barres de renfort en acier. (matériau) | 1.000 | 82.00 | 82.00 |
| mt12phg100 | U | Répercussion, par m² de façade de panneau architectonique en béton armé, de pièces spéciales et éléments métalliques pour connexion entre panneaux et entre panneaux et éléments structuraux, nettoyage et impression du joint, et scellement des joints du côté extérieur avec du silicone neutre sur un cordon en mousse de polyéthylène expansé à cellules fermées. (matériau) | 1.000 | 3.00 | 3.00 |
| mq07gte010c | h | Grue autopropulsée à bras télescopique avec une capacité d'élévation de 30 t et 27 m de hauteur maximale de travail. (matériel) | 0.080 | 75.04 | 6.00 |
| mo050 | h | Compagnon professionnel III/CP2 monteur de panneaux préfabriqués en béton. (main-d'œuvre) | 0.250 | 30.20 | 7.55 |
| mo097 | h | Ouvrier professionnel II/OP monteur de panneaux préfabriqués en béton. (main-d'œuvre) | 0.250 | 26.02 | 6.51 |
| % | % | Frais de chantier des unités d'ouvrage | 2 % | 105.06 | 2.10 |
|  |  | Coûts directs |  |  | 107.16 |
