# Revêtement d'about de plancher avec planelles en béton

- Propriété du fichier: CYPE INGENIEROS, S.A.
- Format: FIEBDC-3/2002
- Devise: EUR
- Coûts indirects: 3.00 %
- Frais généraux: 13.00 %
- Bénéfice: 6.00 %
- TVA: 20.00 %

## G Structure et gros oeuvre

### GR Rives de plancher

#### GRB Planelles en béton

**GRB010** m Revêtement d'about de plancher avec planelles en béton.
Revêtement d'about de plancher de 30 cm d'épaisseur, avec planelles en béton, 40x20x4 cm, à revêtir. POSE: avec du mortier haute adhérence et adjuvant hydrofuge pour imperméabilisation des mortiers ou des bétons.
Inclut: Implantation des pièces. Découpe des pièces. Mise en place et à l'aplomb, nivellement et alignement.
Critère pour le métré: Longueur mesurée par son plus grand développement linéaire, selon documentation graphique du Projet.
Critère pour le mémoire: On mesurera, par son plus grand développement linéaire, la longueur réellement exécutée selon les spécifications du Projet, y compris la longueur qui pourrait être perdue dans les onglets.

| Code | U | Désignation | Quantité | Prix | Montant |
|---|---|---|---|---|---|
| mt02bhp030c | U | Planelle en béton, 40x20x4 cm, à revêtir. Selon NF EN 771-3. (matériau) | 3.480 | 0.51 | 1.77 |
| mt09moe020a | kg | Mortier-colle amélioré à liants mixtes, C2 TE, pour la pose en couche épaisse de pièces céramiques en parements verticaux extérieurs, selon NF EN 12004 (matériau) | 1.050 | 0.53 | 0.56 |
| mt08adt010 | kg | Adjuvant hydrofuge pour imperméabilisation des mortiers ou des bétons. (matériau) | 0.075 | 1.20 | 0.09 |
| op00sie030 |  | Scie à disque de diamant, pour table de travail, à coupe humide. | 1.000 | 0.00 | 0.00 |
| mo114 | h | Ouvrier d'exécution I/OE1 construction pour des travaux de maçonnerie. (main-d'œuvre) | 0.100 | 24.51 | 2.45 |
| mo021 | h | Compagnon professionnel III/CP2 construction pour des travaux de maçonnerie. (main-d'œuvre) | 0.100 | 29.25 | 2.93 |
| % | % | Frais de chantier des unités d'ouvrage | 2 % | 7.80 | 0.16 |
|  |  | Coûts directs |  |  | 7.96 |
