# Transport, mise en oeuvre et retrait d'une fraiseuse

- Propriété du fichier: CYPE INGENIEROS, S.A.
- Format: FIEBDC-3/2002
- Devise: EUR
- Coûts indirects: 3.00 %
- Frais généraux: 13.00 %
- Bénéfice: 6.00 %
- TVA: 20.00 %

## G Structure et gros oeuvre

### GS Structures enterrées et semi-enterrées

#### GSB Ouvrages de soutènement en BA

**GSB170** U Transport, mise en oeuvre et retrait d'une fraiseuse.
Transport, mise en oeuvre via une grue autopropulsée et retrait d'une fraiseuse, pour la régularisation des parements verticaux de l'avant de la paroi moulée, et pour la réalisation de la feuillure aux rencontres avec planchers en sous-sol et radier.
Critère d'évaluation économique: Le prix comprend le déplacement au chantier du personnel spécialisé.
Inclut: Transport au chantier. Montage de l'équipement. Démontage de l'équipement. Retrait de l'équipement>.
Critère pour le métré: Nombre d'unités prévues, selon documentation graphique du Projet.
Critère pour le mémoire: On mesurera le nombre d'unités réellement exécutées selon les spécifications du Projet.

| Code | U | Désignation | Quantité | Prix | Montant |
|---|---|---|---|---|---|
| mq03fre011 | U | Transport, mise en oeuvre et retrait d'équipement de fraisage pour paroi moulée. (matériel) | 1.000 | 1332.80 | 1332.80 |
| mq07gte010d | h | Grue autopropulsée à bras télescopique avec une capacité d'élévation de 40 t et 35 m de hauteur maximale de travail. (matériel) | 2.000 | 88.48 | 176.96 |
| % | % | Frais de chantier des unités d'ouvrage | 2 % | 1509.76 | 30.20 |
|  |  | Coûts directs |  |  | 1539.96 |
