# Système de coffrage pour réalisation d'une ouverture dans un mur de sous-sol

- Propriété du fichier: CYPE INGENIEROS, S.A.
- Format: FIEBDC-3/2002
- Devise: EUR
- Coûts indirects: 3.00 %
- Frais généraux: 13.00 %
- Bénéfice: 6.00 %
- TVA: 20.00 %

## G Structure et gros oeuvre

### GS Structures enterrées et semi-enterrées

#### GSM Murs de sous-sol

**GSM030** m² Système de coffrage pour réalisation d'une ouverture dans un mur de sous-sol.
Montage et démontage de système de coffrage réalisé avec planches en bois, amortissables en 4 utilisations, pour réalisation d'une ouverture dans un mur en béton armé, de jusqu'à 3 m de hauteur et surface plane, pour le soutènement des terres. Comprend les éléments de soutien, fixation et étaiement nécessaires à la stabilité; et liquide décoffrant, pour éviter l'adhérence du béton au coffrage.
Inclut: Nettoyage et préparation du plan d'appui. Implantation du coffrage en bois sur le coffrage du mur. Montage du système de coffrage. Mise en place des éléments de soutien, fixation et étaiement. Aplomb et nivellement du coffrage. Humidification du coffrage. Démontage du système de coffrage. Nettoyage et stockage du coffrage.
Critère pour le métré: Surface de coffrage en contact avec le béton, mesurée selon documentation graphique du Projet.
Critère pour le mémoire: On mesurera la surface de coffrage en contact avec le béton réellement exécutée selon les spécifications du Projet.

| Code | U | Désignation | Quantité | Prix | Montant |
|---|---|---|---|---|---|
| mt08ema050b | m³ | Bois pour coffrage, de 26 mm d'épaisseur. (matériau) | 0.035 | 385.00 | 13.48 |
| mt08var050 | kg | Fil de fer galvanisé pour attacher, de 1,30 mm de diamètre. (matériau) | 0.120 | 1.50 | 0.18 |
| mt08var060 | kg | Pointes d'acier de 20x100 mm. (matériau) | 0.040 | 8.75 | 0.35 |
| mt08dba010d | l | Agent démoulant, à base d'huiles spéciales, émulsionnable à l'eau, pour coffrages métalliques, phénoliques ou en bois. (matériau) | 0.030 | 1.80 | 0.05 |
| op00sie020 |  | Scie circulaire à disque fixe, pour table de travail. | 1.000 | 0.00 | 0.00 |
| mo044 | h | Compagnon professionnel III/CP2 coffreur. (main-d'œuvre) | 0.500 | 30.72 | 15.36 |
| mo091 | h | Ouvrier professionnel II/OP coffreur. (main-d'œuvre) | 0.550 | 27.32 | 15.03 |
| % | % | Frais de chantier des unités d'ouvrage | 2 % | 44.45 | 0.89 |
|  |  | Coûts directs |  |  | 45.34 |
