# Arc en maçonnerie de briques en terre cuite

- Propriété du fichier: CYPE INGENIEROS, S.A.
- Format: FIEBDC-3/2002
- Devise: EUR
- Coûts indirects: 3.00 %
- Frais généraux: 13.00 %
- Bénéfice: 6.00 %
- TVA: 20.00 %

## G Structure et gros oeuvre

### GV Arcs et voûtes

#### GVB Arcs en brique

**GVB010** U Arc en maçonnerie de briques en terre cuite.
Arc structural en plein cintre, avec une face apparente, de 90 cm de portée et 45 cm de flèche, 13,5 cm d'épaisseur et 28 cm de largeur, réalisé avec brique perforée apparente en terre cuite, clinker, couleur rouge, 28x13,5x5 cm, joint creux, pose avec du mortier de ciment industriel, couleur grise, M-5, fourni en vrac; montage et démontage des cintres et des étais.
Inclut: Montage des cintres et des étais. Implantation des briques. Marquage du périmètre. Mise en place des briques. Nettoyage du parement. Résolution des liaisons. Démontage des cintres et des étais. Lissage, modelage et jointoiement de l'arc. Révision de la partie avant.
Critère pour le métré: Nombre d'unités prévues, selon documentation graphique du Projet.
Critère pour le mémoire: On mesurera le nombre d'unités réellement exécutées selon les spécifications du Projet.

| Code | U | Désignation | Quantité | Prix | Montant |
|---|---|---|---|---|---|
| mt05bvk010a | U | Brique perforée apparente en terre cuite, clinker, couleur rouge, 28x13,5x5 cm, pour utilisation en maçonnerie non protégée (pièce en U), densité 1300 kg/m³, selon NF EN 771-1. (matériau) | 24.000 | 0.60 | 14.40 |
| mt08aaa010a | m³ | Eau. (matériau) | 0.004 | 1.50 | 0.01 |
| mt09mif010cb | t | Mortier industriel pour maçonnerie, de ciment, couleur grise, catégorie M-5 (résistance à la compression 5 N/mm²), fourni en vrac, selon NF EN 998-2. (matériau) | 0.009 | 50.20 | 0.45 |
| mt08cim010aa | m² | Cintre en bois de pin, dimensionné pour supporter une charge de travail maximale de 200 kg/m², pour la réalisation d'un arc structural plein cintre. (matériau) | 0.396 | 76.50 | 30.29 |
| mq06mms010 | h | Mélangeuse en continu avec silo, pour mortier industriel à sec, fourni en vrac. (matériel) | 0.036 | 1.94 | 0.07 |
| mo021 | h | Compagnon professionnel III/CP2 construction pour des travaux de maçonnerie. (main-d'œuvre) | 1.154 | 29.25 | 33.75 |
| mo114 | h | Ouvrier d'exécution I/OE1 construction pour des travaux de maçonnerie. (main-d'œuvre) | 0.576 | 24.51 | 14.12 |
| mo017 | h | Compagnon professionnel III/CP2 menuisier bois. (main-d'œuvre) | 0.283 | 29.77 | 8.42 |
| mo058 | h | Ouvrier professionnel II/OP menuisier bois. (main-d'œuvre) | 0.141 | 26.23 | 3.70 |
| % | % | Frais de chantier des unités d'ouvrage | 2 % | 105.21 | 2.10 |
|  |  | Coûts directs |  |  | 107.31 |
