# Location d'une plateforme suspendue

- Propriété du fichier: CYPE INGENIEROS, S.A.
- Format: FIEBDC-3/2002
- Devise: EUR
- Coûts indirects: 3.00 %
- Frais généraux: 13.00 %
- Bénéfice: 6.00 %
- TVA: 20.00 %

## P Interventions préalables

### PH Équipements pour travaux en hauteur

#### PHE Échafaudages

**PHE060** U Location d'une plateforme suspendue.
Location, durant 30 jours calendaires, de plateforme suspendue d'actionnement manuel, de 2 m de longueur, constituée d'un ou de plusieurs modules de 90 cm de largeur, pour travailler sur des parements verticaux allant jusqu'à 30 m d'hauteur, composée d'une plinthe, de lisses, d'un appareil élévateur, de câbles et d'une structure de suspension, d'un système antichute, de potences d'accrochage et d'autres dispositifs de sécurité. Comprend la révision mensuelle, afin de garantir sa stabilité et les conditions de sécurité.
Inclut: Révision périodique pour garantir sa stabilité et les conditions de sécurité.
Critère pour le métré: Nombre d'unités prévues, selon documentation graphique du Projet.
Critère pour le mémoire: Amortissement sous forme de location par jour, selon les conditions définies dans le contrat souscrit avec l'entreprise fournisseur.

| Code | U | Désignation | Quantité | Prix | Montant |
|---|---|---|---|---|---|
| mq13ats100a | U | Location par jour de plateforme suspendue d'actionnement manuel, de 2 m de longueur, constituée d'un ou de plusieurs modules de 90 cm de largeur, pour travailler sur des parements verticaux allant jusqu'à 30 m de hauteur, composée d'une plinthe, de lisses, d'un appareil élévateur, de câbles et d'une structure de suspension, d'un système antichute, de potences d'accrochage et d'autres dispositifs de sécurité. (matériel) | 30.000 | 3.21 | 96.30 |
| % | % | Frais de chantier des unités d'ouvrage | 2 % | 96.30 | 1.93 |
|  |  | Coûts directs |  |  | 98.23 |
