# Transport et retrait de plateforme motorisée

- Propriété du fichier: CYPE INGENIEROS, S.A.
- Format: FIEBDC-3/2002
- Devise: EUR
- Coûts indirects: 3.00 %
- Frais généraux: 13.00 %
- Bénéfice: 6.00 %
- TVA: 20.00 %

## P Interventions préalables

### PH Équipements pour travaux en hauteur

#### PHE Échafaudages

**PHE110** U Transport et retrait de plateforme motorisée.
Transport et retrait d'une plateforme motorisée mono-mât, de 10 m de longueur et 150 m de hauteur maximale, avec capacité de charge de 1500 kg, constituée d'une structure en acier galvanisée à chaud, formant un mât par tronçons de 1,5 m, moteur à double actionnement de 4,4 kW et plateforme métallique, indépendante de la structure de support; pour l'exécution de façade.
Critère pour le métré: Nombre d'unités prévues, selon documentation graphique du Projet.
Critère pour le mémoire: On mesurera le nombre d'unités réellement exécutées selon les spécifications du Projet.

| Code | U | Désignation | Quantité | Prix | Montant |
|---|---|---|---|---|---|
| mq13ats073a | U | Transport au site et retrait de plateforme motorisée mono-mât, de 10 m de longueur et 150 m de hauteur maximale de travail, avec 1500 kg de capacité de charge, constituée d'une structure réalisée avec des profilés de section carrée, en acier galvanisé à chaud, constituant un mât par tronçons de 1,5 m, avec des rouleaux de guidage métalliques, à surface de contact plane, et moteur à double actionnement de 4,4 kW; plateforme métallique, en acier galvanisé antidérapant et autodrainant, indépendante de la structure support, avec système de nivellement automatique, et prolongations télescopiques permettant d'agrandir la largeur de la plateforme de travail de 1,4 à 3,2 m, pour exécution de façade; comprend un mécanisme de fin de course pour limiter les mâts finaux, un système d'arrêt d'urgence avec un dispositif manuel de descente et une sirène acoustique de manoeuvre. (matériel) | 1.000 | 373.64 | 373.64 |
| % | % | Frais de chantier des unités d'ouvrage | 2 % | 373.64 | 7.47 |
|  |  | Coûts directs |  |  | 381.11 |
