# Essai sur barres à haute adhérence en acier d'un même lot

- Propriété du fichier: CYPE INGENIEROS, S.A.
- Format: FIEBDC-3/2002
- Devise: EUR
- Coûts indirects: 3.00 %
- Frais généraux: 13.00 %
- Bénéfice: 6.00 %
- TVA: 20.00 %

## Q Contrôle de qualité et essais

### QE Structures en béton

#### QEB Barres à haute adhérence en acier

**QEB010** U Essai sur barres à haute adhérence en acier d'un même lot.
Essai à réaliser en laboratoire accrédité dans le domaine technique correspondant, sur un échantillon de deux barres à haute adhérence en acier d'un même lot, pris sur site, pour la détermination des caractéristiques suivantes: caractéristiques géométriques de l'annelé selon NF EN 10080, doublé/dédoublé selon NF EN ISO 15630-1. Comprend le déplacement au site, la prise d'échantillon et le rapport des résultats.
Inclut: Déplacement sur chantier. Prise d'échantillons. Réalisation des essais. Rédaction d'un rapport des résultats des essais réalisés.
Critère pour le métré: Essai à réaliser, selon documentation du Plan de contrôle de qualité.

| Code | U | Désignation | Quantité | Prix | Montant |
|---|---|---|---|---|---|
| mt49arb010 | U | Essai pour déterminer les caractéristiques géométriques du haute adhérence sur un échantillon de deux barres à haute adhérence en acier du même lot, selon NF EN 10080, comprend le déplacement au site, la prise d'un échantillon et le rapport des résultats. (matériau) | 1.000 | 39.28 | 39.28 |
| mt49arb020 | U | Essai pour déterminer la présence ou l'absence de fissures par pliage/dépliage sur un échantillon de deux barres à haute adhérence en acier du même lot, selon NF EN ISO 15630-1, comprend le déplacement au site, la prise d'un échantillon et le rapport des résultats. (matériau) | 1.000 | 16.87 | 16.87 |
| % | % | Frais de chantier des unités d'ouvrage | 2 % | 56.15 | 1.12 |
|  |  | Coûts directs |  |  | 57.27 |
