# Essai sur barres à haute adhérence en acier de chaque diamètre

- Propriété du fichier: CYPE INGENIEROS, S.A.
- Format: FIEBDC-3/2002
- Devise: EUR
- Coûts indirects: 3.00 %
- Frais généraux: 13.00 %
- Bénéfice: 6.00 %
- TVA: 20.00 %

## Q Contrôle de qualité et essais

### QE Structures en béton

#### QEB Barres à haute adhérence en acier

**QEB020** U Essai sur barres à haute adhérence en acier de chaque diamètre.
Essai à réaliser en laboratoire accrédité dans le domaine technique correspondant, sur un échantillon d'une barre à haute adhérence en acier de chaque diamètre différent, pris sur site, pour la détermination des caractéristiques mécaniques suivantes: limite élastique, charge de rupture, allongement de rupture et allongement sous charge maximum selon NF EN ISO 15630-1. Comprend le déplacement sur site, la prise d'échantillon et le rapport des résultats.
Inclut: Déplacement sur chantier. Prise d'échantillons. Réalisation des essais. Rédaction d'un rapport des résultats des essais réalisés.
Critère pour le métré: Essai à réaliser, selon documentation du Plan de contrôle de qualité.

| Code | U | Désignation | Quantité | Prix | Montant |
|---|---|---|---|---|---|
| mt49arb050 | U | Essai pour déterminer les caractéristiques mécaniques suivantes: la limite élastique, la charge de rupture, l'allongement à rupture et l'allongement sous charge maximale sur un échantillon d'une barre en acier haute adhérence de chaque diamètre selon NF EN ISO 15630-1, comprend le déplacement au site, la prise d'un échantillon et le rapport des résultats. (matériau) | 1.000 | 52.87 | 52.87 |
| % | % | Frais de chantier des unités d'ouvrage | 2 % | 52.87 | 1.06 |
|  |  | Coûts directs |  |  | 53.93 |
