# Ensemble des essais de fonctionnement des installations dans l'entrée

- Propriété du fichier: CYPE INGENIEROS, S.A.
- Format: FIEBDC-3/2002
- Devise: EUR
- Coûts indirects: 3.00 %
- Frais généraux: 13.00 %
- Bénéfice: 6.00 %
- TVA: 20.00 %

## Q Contrôle de qualité et essais

### QR Essais de fonctionnement

#### QRI Équipements techniques

**QRI020** U Ensemble des essais de fonctionnement des installations dans l'entrée.
Ensemble des essais de fonctionnement à réaliser par un laboratoire accrédité dans le domaine technique correspondant, pour vérifier le bon comportement des installations suivantes: TV/FM et plomberie. Comprend le rapport des résultats.
Inclut: Réalisation des tests. Rédaction du rapport des résultats des tests réalisés.
Critère pour le métré: Essai à réaliser, selon documentation du Plan de contrôle de qualité.
Critère pour le mémoire: Le nombre de tests réalisés sera mesuré par un laboratoire accrédité selon les spécifications du Projet.

| Code | U | Désignation | Quantité | Prix | Montant |
|---|---|---|---|---|---|
| mt49prs120b | U | Essai de fonctionnement pour vérifier le bon comportement de l'installation de TV/FM en entrée, comprend le rapport des résultats. (matériau) | 1.000 | 12.00 | 12.00 |
| mt49prs145a | U | Essai de fonctionnement pour vérifier le bon comportement de l'installation de plomberie en entrée, comprend le rapport des résultats. (matériau) | 1.000 | 30.00 | 30.00 |
| % | % | Frais de chantier des unités d'ouvrage | 2 % | 42.00 | 0.84 |
|  |  | Coûts directs |  |  | 42.84 |
