# Test de réponse thermique du terrain

- Propriété du fichier: CYPE INGENIEROS, S.A.
- Format: FIEBDC-3/2002
- Devise: EUR
- Coûts indirects: 3.00 %
- Frais généraux: 13.00 %
- Bénéfice: 6.00 %
- TVA: 20.00 %

## Q Contrôle de qualité et essais

### QS Études géotechniques

#### QSU Géothermie

**QSU010** U Test de réponse thermique du terrain.
Test de réponse thermique du terrain avec le rapport technique de simulation géothermique correspondant, avec spécification de chacun des résultats obtenus et des conclusions.
Inclut: Déplacement sur chantier. Réalisation du test de réponse thermique. Rédaction du rapport technique de simulation géothermique.
Critère pour le métré: Essai à réaliser, selon documentation du Plan de contrôle de qualité.

| Code | U | Désignation | Quantité | Prix | Montant |
|---|---|---|---|---|---|
| mt49geo010 | U | Test de réponse thermique pour la détermination de la conductivité et de la résistance thermique du terrain, y compris le transport, l'installation et le retrait des composants nécessaires pour la réalisation du test. (matériau) | 1.000 | 2420.00 | 2420.00 |
| mt49geo020 | U | Rapport thermique de simulation géothermique, avec spécification de chacun des résultats obtenus dans le test de réponse thermique et conclusions de celui-ci. (matériau) | 1.000 | 1500.00 | 1500.00 |
| % | % | Frais de chantier des unités d'ouvrage | 2 % | 3920.00 | 78.40 |
|  |  | Coûts directs |  |  | 3998.40 |
