# Passerelle pour la protection d'un passage piéton sur tranchées

- Propriété du fichier: CYPE INGENIEROS, S.A.
- Format: FIEBDC-3/2002
- Devise: EUR
- Coûts indirects: 3.00 %
- Frais généraux: 13.00 %
- Bénéfice: 6.00 %
- TVA: 20.00 %

## S Sécurité et santé

### SC Équipements de protection collective

#### SCB Délimitation et protection des bords d'excavation

**SCB020** U Passerelle pour la protection d'un passage piéton sur tranchées.
Protection d'un passage piéton sur des tranchées ouvertes à l'aide d'une passerelle d'acier, de 1,50 m de longueur pour largeur maximale de tranchée de 0,9 m, largeur utile de 0,87 m, avec plateforme de surface antidérapante sans dénivelés, avec 400 kg de capacité de charge, plinthes latérales de 0,15 m, garde-corps latéraux de 1 m de hauteur, avec traverse latérale, amortissable en 20 utilisations. Comprend les éléments de fixation au sol pour garantir l'immobilité de l'ensemble.
Critère pour le métré: Nombre d'unités prévues, selon Plan général de coordination en matière de sécurité et de protection de la santé.
Critère pour le mémoire: On mesurera le nombre d'unités réellement mises en place selon spécifications d'Étude ou d'Étude Basique de Sécurité et Santé.

| Code | U | Désignation | Quantité | Prix | Montant |
|---|---|---|---|---|---|
| mt50spm020lbs | U | Passerelle piétonne d'acier, de 1,5 m de longueur pour largeur maximale de tranchée de 0,9 m, largeur utile de 0,87 m, avec plateforme de surface antidérapante sans dénivelés, avec 400 kg de capacité de charge, plinthes latérales de 0,15 m, garde-corps latéraux de 1 m de hauteur, avec traverse latérale. (matériau) | 0.050 | 377.28 | 18.86 |
| mo120 | h | Ouvrier Sécurité et Santé. (main-d'œuvre) | 0.100 | 24.51 | 2.45 |
| % | % | Frais de chantier des unités d'ouvrage | 2 % | 21.31 | 0.43 |
|  |  | Coûts directs |  |  | 21.74 |
