# Plateforme pour la protection d'un passage de véhicules sur des tranchées

- Propriété du fichier: CYPE INGENIEROS, S.A.
- Format: FIEBDC-3/2002
- Devise: EUR
- Coûts indirects: 3.00 %
- Frais généraux: 13.00 %
- Bénéfice: 6.00 %
- TVA: 20.00 %

## S Sécurité et santé

### SC Équipements de protection collective

#### SCB Délimitation et protection des bords d'excavation

**SCB030** m² Plateforme pour la protection d'un passage de véhicules sur des tranchées.
Protection d'un passage de véhicules sur des tranchées ouvertes en chaussée, à l'aide d'une plateforme en tôle d'acier de 10 mm d'épaisseur, amortissable en 150 utilisations, appuyée sur un géotextile anti-roche en guise de matériau amortisseur. Comprend le ciment rapide pour éviter la vibration de la tôle au passage des véhicules.
Critère pour le métré: Surface mesurée selon Plan général de coordination en matière de sécurité et de protection de la santé.
Critère pour le mémoire: La surface mesurée sera celle réellement montée selon spécifications d'Étude ou d'Étude Basique de Sécurité et Santé.

| Code | U | Désignation | Quantité | Prix | Montant |
|---|---|---|---|---|---|
| mt50spm050a | m² | Tôle d'acier de 10 mm d'épaisseur, pour la protection des tranchées, des puits et des ouvertures horizontales. (matériau) | 0.007 | 67.68 | 0.47 |
| mt50spm055a | m² | Géotextile anti-roche, en fibres synthétiques, de 6 mm d'épaisseur, poids 900 g/m². (matériau) | 0.170 | 4.03 | 0.69 |
| mt09pce030 | kg | Ciment rapide selon NF EN 197-1, en sacs. (matériau) | 0.840 | 0.18 | 0.15 |
| mq04cag010a | h | Camion grue jusqu'à 6 t de charge maximale. (matériel) | 0.010 | 55.38 | 0.55 |
| mo120 | h | Ouvrier Sécurité et Santé. (main-d'œuvre) | 0.100 | 24.51 | 2.45 |
| % | % | Frais de chantier des unités d'ouvrage | 2 % | 4.31 | 0.09 |
|  |  | Coûts directs |  |  | 4.40 |
