# Couvercle en bois pour protection d'un vide d'excavation de fondation profonde

- Propriété du fichier: CYPE INGENIEROS, S.A.
- Format: FIEBDC-3/2002
- Devise: EUR
- Coûts indirects: 3.00 %
- Frais généraux: 13.00 %
- Bénéfice: 6.00 %
- TVA: 20.00 %

## S Sécurité et santé

### SC Équipements de protection collective

#### SCC Protection des excavations de pieux et de parois moulées

**SCC030** U Couvercle en bois pour protection d'un vide d'excavation de fondation profonde.
Protection d'un vide horizontal d'excavation de pieu de 35 cm de diamètre, jusqu'à bétonnage, réalisée avec des planches en bois de pin de 20x7,2 cm, placées les unes contre les autres jusqu'à couvrir totalement le vide, renforcées dans leur partie inférieure par des planchettes clouées en sens contraire, avec abaissement au niveau du renfort pour hébergement dans le vide du pieu de manière à empêcher son mouvement horizontal, préparée pour supporter une charge ponctuelle de 3 kN. Amortissable en 4 utilisations.
Critère pour le métré: Nombre d'unités prévues, selon Plan général de coordination en matière de sécurité et de protection de la santé.
Critère pour le mémoire: On mesurera le nombre d'unités réellement mises en place selon spécifications d'Étude ou d'Étude Basique de Sécurité et Santé.

| Code | U | Désignation | Quantité | Prix | Montant |
|---|---|---|---|---|---|
| mt50spa050m | m³ | Grosse planche en bois de pin, dimensions 20x7,2 cm. (matériau) | 0.006 | 439.20 | 2.64 |
| mt50spa050g | m³ | Petite planche en bois de pin, dimensions 15x5,2 cm. (matériau) | 0.001 | 424.80 | 0.42 |
| mt50spa101 | kg | Clous en acier. (matériau) | 0.094 | 1.87 | 0.18 |
| mo120 | h | Ouvrier Sécurité et Santé. (main-d'œuvre) | 0.300 | 24.51 | 7.35 |
| % | % | Frais de chantier des unités d'ouvrage | 2 % | 10.59 | 0.21 |
|  |  | Coûts directs |  |  | 10.80 |
