# Panneau de planches en bois pour la protection d'une petite trémie horizontale

- Propriété du fichier: CYPE INGENIEROS, S.A.
- Format: FIEBDC-3/2002
- Devise: EUR
- Coûts indirects: 3.00 %
- Frais généraux: 13.00 %
- Bénéfice: 6.00 %
- TVA: 20.00 %

## S Sécurité et santé

### SC Équipements de protection collective

#### SCH Protections des ouvertures horizontales dans des structures

**SCH030** m² Panneau de planches en bois pour la protection d'une petite trémie horizontale.
Protection d'une trémie de surface inférieure ou égale à 1 m² avec panneau en bois de pin de 22 mm d'épaisseur, placé de manière à couvrir la totalité du vide, renforcé dans sa partie inférieure par des petites planches, l'ensemble ayant une résistance suffisante pour reprendre les efforts auxquels il sera soumis et fixé au plancher avec des pointes plates en acier de façon à empêcher le mouvement horizontal. Amortissable en 4 utilisations.
Critère pour le métré: Surface du vide horizontale, mesurée selon Plan général de coordination en matière de sécurité et de protection de la santé.
Critère pour le mémoire: La surface mesurée sera celle réellement montée selon spécifications d'Étude ou d'Étude Basique de Sécurité et Santé.

| Code | U | Désignation | Quantité | Prix | Montant |
|---|---|---|---|---|---|
| mt13blm010d | m² | Panneau en bois de pin hydrofugé, épaisseur 22 mm. (matériau) | 0.333 | 9.81 | 3.27 |
| mt50spa050g | m³ | Petite planche en bois de pin, dimensions 15x5,2 cm. (matériau) | 0.007 | 424.80 | 2.97 |
| mt50sph020 | kg | Pointes plates en acier de 20x100 mm. (matériau) | 0.040 | 1.21 | 0.05 |
| mo119 | h | Compagnon professionnel III/CP2 Sécurité et Santé. (main-d'œuvre) | 0.100 | 29.25 | 2.93 |
| mo120 | h | Ouvrier Sécurité et Santé. (main-d'œuvre) | 0.100 | 24.51 | 2.45 |
| % | % | Frais de chantier des unités d'ouvrage | 2 % | 11.67 | 0.23 |
|  |  | Coûts directs |  |  | 11.90 |
