# Panneau de planches en bois pour la protection d'une trémie d'ascenseur

- Propriété du fichier: CYPE INGENIEROS, S.A.
- Format: FIEBDC-3/2002
- Devise: EUR
- Coûts indirects: 3.00 %
- Frais généraux: 13.00 %
- Bénéfice: 6.00 %
- TVA: 20.00 %

## S Sécurité et santé

### SC Équipements de protection collective

#### SCH Protections des ouvertures horizontales dans des structures

**SCH040** U Panneau de planches en bois pour la protection d'une trémie d'ascenseur.
Protection d'une trémie, pour le passage d'ascenseur de 2x1,9 m avec des planches en bois de pin de 25x7,5 cm, placées les unes contre les autres jusqu'à couvrir la totalité du vide, clouées à un rondin de bois de 10 à 12 cm de diamètre, donnant à l'ensemble la résistance suffisante pour supporter les efforts auxquels il sera soumis, et fixé au plancher avec des pointes plates en acier de manière à empêcher son mouvement horizontal. Amortissable en 4 utilisations.
Critère pour le métré: Nombre d'unités prévues, selon Plan général de coordination en matière de sécurité et de protection de la santé.
Critère pour le mémoire: On mesurera le nombre d'unités réellement mises en place selon spécifications d'Étude ou d'Étude Basique de Sécurité et Santé.

| Code | U | Désignation | Quantité | Prix | Montant |
|---|---|---|---|---|---|
| mt50spv030a | m | Rondin de bois, de 10 à 12 cm de diamètre. (matériau) | 0.800 | 4.52 | 3.62 |
| mt50spa050o | m³ | Grosse planche en bois de pin, dimensions 25x7,5 cm. (matériau) | 0.078 | 439.20 | 34.26 |
| mt50sph020 | kg | Pointes plates en acier de 20x100 mm. (matériau) | 1.012 | 1.21 | 1.22 |
| mo119 | h | Compagnon professionnel III/CP2 Sécurité et Santé. (main-d'œuvre) | 0.570 | 29.25 | 16.67 |
| mo120 | h | Ouvrier Sécurité et Santé. (main-d'œuvre) | 0.570 | 24.51 | 13.97 |
| % | % | Frais de chantier des unités d'ouvrage | 2 % | 69.74 | 1.39 |
|  |  | Coûts directs |  |  | 71.13 |
