# Treillis soudé pour la protection d'une petite trémie horizontale

- Propriété du fichier: CYPE INGENIEROS, S.A.
- Format: FIEBDC-3/2002
- Devise: EUR
- Coûts indirects: 3.00 %
- Frais généraux: 13.00 %
- Bénéfice: 6.00 %
- TVA: 20.00 %

## S Sécurité et santé

### SC Équipements de protection collective

#### SCH Protections des ouvertures horizontales dans des structures

**SCH050** m² Treillis soudé pour la protection d'une petite trémie horizontale.
Protection d'une trémie horizontale de surface inférieure ou égale à 1 m² avec treillis soudé ST 40 C 100x100 mm en acier Fe E 500, coulée dans le béton, placée avant le bétonnage du plancher, centrée sur la trémie et encastrée au minimum de 1,0 m de chaque côté latéral du plus grand côté du panneau, protégée additionnellement avec panneau en bois de pin de 22 mm d'épaisseur, placé de manière à couvrir la totalité de la trémie et fixé au plancher avec de pointes plates en acier de manière à empêcher son mouvement horizontal, amortissable en 4 utilisations. Comprend le fil de fer galvanisé pour attacher le treillis soudé sur l'armature du plancher.
Critère pour le métré: Surface du vide horizontale, mesurée selon Plan général de coordination en matière de sécurité et de protection de la santé.
Critère pour le mémoire: La surface mesurée sera celle réellement montée selon spécifications d'Étude ou d'Étude Basique de Sécurité et Santé.

| Code | U | Désignation | Quantité | Prix | Montant |
|---|---|---|---|---|---|
| mt07ame030dqa | m² | Treillis soudé ST 40 C 100x100 mm, avec fils de fer longitudinaux de 7 mm de diamètre et fils de fer transversaux de 7 mm de diamètre, acier Fe E 500, selon NF A35-080-2. (matériau) | 8.658 | 15.13 | 131.00 |
| mt13blm010d | m² | Panneau en bois de pin hydrofugé, épaisseur 22 mm. (matériau) | 0.333 | 9.81 | 3.27 |
| mt50sph020 | kg | Pointes plates en acier de 20x100 mm. (matériau) | 0.020 | 1.21 | 0.02 |
| mt08var050 | kg | Fil de fer galvanisé pour attacher, de 1,30 mm de diamètre. (matériau) | 0.020 | 1.50 | 0.03 |
| mo119 | h | Compagnon professionnel III/CP2 Sécurité et Santé. (main-d'œuvre) | 0.100 | 29.25 | 2.93 |
| mo120 | h | Ouvrier Sécurité et Santé. (main-d'œuvre) | 0.100 | 24.51 | 2.45 |
| % | % | Frais de chantier des unités d'ouvrage | 2 % | 139.70 | 2.79 |
|  |  | Coûts directs |  |  | 142.49 |
