# Ligne d'ancrage verticale temporaire, constituée d'un câble en acier, avec un dispositif antichute glissant

- Propriété du fichier: CYPE INGENIEROS, S.A.
- Format: FIEBDC-3/2002
- Devise: EUR
- Coûts indirects: 3.00 %
- Frais généraux: 13.00 %
- Bénéfice: 6.00 %
- TVA: 20.00 %

## S Sécurité et santé

### SC Équipements de protection collective

#### SCL Lignes et dispositifs d'ancrage

**SCL070** U Ligne d'ancrage verticale temporaire, constituée d'un câble en acier, avec un dispositif antichute glissant.
Fourniture, mise en place et démontage d'une ligne d'ancrage verticale temporaire, d'un câble en acier, avec un dispositif antichute glissant, de 10 m de longueur, pour assurer jusqu'à un travailleur, composée de 2 plaques d'ancrage et 1 ligne d'ancrage flexible, constituée de 1 dispositif anti-chute coulissant; 2 connecteurs basiques (classe B); 1 tendeur avec mécanisme à blocage anti-retour; ensemble d'un repose-câbles et d'un terminal manuel en acier inoxydable; et 10 m de câble, en acier galvanisé, de 8 mm de diamètre, composé de 7 cordons de 19 rangées, avec une tension finale avec étui en cuivre et un garde-câble à une extrémité, amortissable en 3 utilisations. Comprend les éléments pour la fixation mécanique au parement des plaques d'ancrage.
Critère pour le métré: Nombre d'unités prévues, selon Plan général de coordination en matière de sécurité et de protection de la santé.
Critère pour le mémoire: On mesurera le nombre d'unités réellement mises en place selon spécifications d'Étude ou d'Étude Basique de Sécurité et Santé.

| Code | U | Désignation | Quantité | Prix | Montant |
|---|---|---|---|---|---|
| mt50spl305 | U | Plaque d'ancrage en acier galvanisé, pour fixation mécanique au parement. (matériau) | 2.000 | 33.84 | 67.68 |
| mt50spl005 | U | Fixation composée d'une cheville chimique, d'une rondelle et d'une vis en acier inoxydable de 12 mm de diamètre et 80 mm de longueur. (matériau) | 8.000 | 6.91 | 55.28 |
| mt50spl400b | U | Ligne d'ancrage flexible, constituée de 1 dispositif anti-chute coulissant, EPI de catégorie III, selon NF EN 353-2, NF EN 363, NF EN 364 et NF EN 365; 2 connecteurs basiques (classe B), EPI de catégorie III, selon NF EN 362; 1 tendeur avec mécanisme à blocage anti-retour; ensemble d'un repose-câbles et d'un terminal manuel en acier inoxydable; et 10 m de câble, en acier galvanisé, de 8 mm de diamètre, composé de 7 cordons de 19 rangées, avec une tension finale avec étui en cuivre et un garde-câble à une extrémité, amortissable en 3 utilisations. (matériau) | 0.330 | 395.05 | 130.37 |
| mo119 | h | Compagnon professionnel III/CP2 Sécurité et Santé. (main-d'œuvre) | 0.400 | 29.25 | 11.70 |
| mo120 | h | Ouvrier Sécurité et Santé. (main-d'œuvre) | 1.200 | 24.51 | 29.41 |
| % | % | Frais de chantier des unités d'ouvrage | 2 % | 294.44 | 5.89 |
|  |  | Coûts directs |  |  | 300.33 |
