# Clôture provisoire d'un terrain avec un treillis soudé

- Propriété du fichier: CYPE INGENIEROS, S.A.
- Format: FIEBDC-3/2002
- Devise: EUR
- Coûts indirects: 3.00 %
- Frais généraux: 13.00 %
- Bénéfice: 6.00 %
- TVA: 20.00 %

## S Sécurité et santé

### SC Équipements de protection collective

#### SCR Clôture provisoire de parcelle

**SCR010** m Clôture provisoire d'un terrain avec un treillis soudé.
Clôture provisoire d'un terrain, de 2,2 m de hauteur, composé de treillis soudé ST 25 CS 150x150 mm en acier Fe E 500, fixé avec pointes plates en acier à rondins de bois, de 10 à 12 cm de diamètre et 3,2 m de longueur, enfoncés dans le terrain tous les 2,5 m, amortissables en 5 utilisations.
Critère pour le métré: Longueur mesurée selon Plan général de coordination en matière de sécurité et de protection de la santé.
Critère pour le mémoire: La longueur mesurée sera celle réellement montée selon spécifications d'Étude ou d'Étude Basique de Sécurité et Santé.

| Code | U | Désignation | Quantité | Prix | Montant |
|---|---|---|---|---|---|
| mt07ame030dpd | m² | Treillis soudé ST 25 CS 150x150 mm, avec fils de fer longitudinaux de 7 mm de diamètre et fils de fer transversaux de 7 mm de diamètre, acier Fe E 500, selon NF A35-080-2. (matériau) | 2.300 | 10.25 | 23.58 |
| mt50spv030a | m | Rondin de bois, de 10 à 12 cm de diamètre. (matériau) | 0.371 | 4.52 | 1.68 |
| mt50sph020 | kg | Pointes plates en acier de 20x100 mm. (matériau) | 0.008 | 1.21 | 0.01 |
| mo119 | h | Compagnon professionnel III/CP2 Sécurité et Santé. (main-d'œuvre) | 0.100 | 29.25 | 2.93 |
| mo120 | h | Ouvrier Sécurité et Santé. (main-d'œuvre) | 0.100 | 24.51 | 2.45 |
| % | % | Frais de chantier des unités d'ouvrage | 2 % | 30.65 | 0.61 |
|  |  | Coûts directs |  |  | 31.26 |
