# Clôture provisoire d'un terrain avec des panneaux métalliques

- Propriété du fichier: CYPE INGENIEROS, S.A.
- Format: FIEBDC-3/2002
- Devise: EUR
- Coûts indirects: 3.00 %
- Frais généraux: 13.00 %
- Bénéfice: 6.00 %
- TVA: 20.00 %

## S Sécurité et santé

### SC Équipements de protection collective

#### SCR Clôture provisoire de parcelle

**SCR020** m Clôture provisoire d'un terrain avec des panneaux métalliques.
Clôture provisoire d'un terrain, de 2 m de hauteur, composé de panneaux opaques de tôle profilée en acier galvanisé, de 0,6 mm d'épaisseur, entre 40 et 50 mm de hauteur du profilé, entre 250 et 270 mm d'entraxe, amortissables en 10 utilisations et de profilés creux de section carrée d'acier NF EN 10210-1 S275JR, de 60x60x1,5 mm, de 2,8 m de longueur, ancrés au terrain avec des dés de béton C20/25 (X0(F); D20; S2; Cl 1,0) de 60x60x1,5 cm, tous les 2,0 m, amortissables en 2 utilisations. Comprend les ancrages mécaniques pour la fixation des tôles aux profilés.
Critère pour le métré: Longueur mesurée selon Plan général de coordination en matière de sécurité et de protection de la santé.
Critère pour le mémoire: La longueur mesurée sera celle réellement montée selon spécifications d'Étude ou d'Étude Basique de Sécurité et Santé.

| Code | U | Désignation | Quantité | Prix | Montant |
|---|---|---|---|---|---|
| mt13ccg100b | m² | Tôle profilée en acier galvanisé, de 0,6 mm d'épaisseur, entre 40 et 50 mm de hauteur du profilé, entre 250 et 270 mm d'entraxe et inertie entre 13 et 21 cm4, selon NF EN 14782. (matériau) | 0.200 | 5.75 | 1.15 |
| mt50spv040f | m | Profilé en acier NF EN 10210-1 S275JR, creux, de section carrée de 60x60x1,5 mm. (matériau) | 0.980 | 8.87 | 8.69 |
| mt10hmf030p | m³ | Béton massif C20/25 (X0(F); D20; S2; Cl 1,0), prêt à l'emploi, selon NF EN 206. (matériau) | 0.088 | 115.00 | 10.12 |
| mt50spd078 | U | Ancrage mécanique avec vis autoforeuse à tête hexagonale avec rondelle et joint en caoutchouc. (matériau) | 2.000 | 1.14 | 2.28 |
| mo119 | h | Compagnon professionnel III/CP2 Sécurité et Santé. (main-d'œuvre) | 0.500 | 29.25 | 14.63 |
| mo120 | h | Ouvrier Sécurité et Santé. (main-d'œuvre) | 0.500 | 24.51 | 12.26 |
| % | % | Frais de chantier des unités d'ouvrage | 2 % | 49.13 | 0.98 |
|  |  | Coûts directs |  |  | 50.11 |
