# Renouvellement du matériel et des médicaments d'armoire à pharmacie

- Propriété du fichier: CYPE INGENIEROS, S.A.
- Format: FIEBDC-3/2002
- Devise: EUR
- Coûts indirects: 3.00 %
- Frais généraux: 13.00 %
- Bénéfice: 6.00 %
- TVA: 20.00 %

## S Sécurité et santé

### SM Médecine préventive et premiers soins

#### SMM Matériel médical

**SMM020** U Renouvellement du matériel et des médicaments d'armoire à pharmacie.
Poche à glace, boîte de pansements, paquet de coton, rouleau de sparadrap, caja de analgésico de ácido acetilsalicílico, boîte d'analgésique de paracétamol, bouteille d'eau oxygénée, bouteille d'alcool à 96°, flacon de teinture d'iode pour l'armoire à pharmacie d'urgence placée dans la cabine de chantier, pendant la durée du chantier.
Critère pour le métré: Nombre d'unités prévues, selon Plan général de coordination en matière de sécurité et de protection de la santé.
Critère pour le mémoire: On mesurera le nombre d'unités réellement fournies selon spécifications d'Étude ou d'Étude Basique de Sécurité et Santé.

| Code | U | Désignation | Quantité | Prix | Montant |
|---|---|---|---|---|---|
| mt50eca011b | U | Sac à glace, de 250 cm³, pour renouvellement de la trousse à pharmacie. (matériau) | 1.000 | 4.39 | 4.39 |
| mt50eca011e | U | Pansements adhésifs, en boîte de 120 unités, pour renouvellement de la trousse à pharmacie. (matériau) | 1.000 | 7.92 | 7.92 |
| mt50eca011f | U | Coton hydrophile, en paquet de 100 g, pour renouvellement de la trousse à pharmacie. (matériau) | 1.000 | 1.30 | 1.30 |
| mt50eca011g | U | Sparadrap, en rouleau de 5 cm de largeur et 5 m de longueur, pour renouvellement de la trousse à pharmacie. (matériau) | 1.000 | 5.40 | 5.40 |
| mt50eca011i | U | Analgésique d'acide acétylsalicylique, en boîte de 20 comprimés, pour renouvellement de la trousse à pharmacie. (matériau) | 1.000 | 1.80 | 1.80 |
| mt50eca011j | U | Analgésique de paracétamol, en boîte de 20 comprimés, pour renouvellement de la trousse à pharmacie. (matériau) | 1.000 | 2.02 | 2.02 |
| mt50eca011l | U | Bouteille d'eau oxygénée, de 250 cm³, pour renouvellement de la trousse à pharmacie. (matériau) | 1.000 | 2.45 | 2.45 |
| mt50eca011m | U | Bouteille d'alcool à 96°, de 250 cm³, pour renouvellement de la trousse à pharmacie. (matériau) | 1.000 | 1.94 | 1.94 |
| mt50eca011n | U | Flacon de teinture d'iode, de 100 cm³, pour renouvellement de la trousse à pharmacie. (matériau) | 1.000 | 3.53 | 3.53 |
| % | % | Frais de chantier des unités d'ouvrage | 2 % | 30.75 | 0.62 |
|  |  | Coûts directs |  |  | 31.37 |
