# Location d'une cabine préfabriquée pour le stockage de produits chimiques

- Propriété du fichier: CYPE INGENIEROS, S.A.
- Format: FIEBDC-3/2002
- Devise: EUR
- Coûts indirects: 3.00 %
- Frais généraux: 13.00 %
- Bénéfice: 6.00 %
- TVA: 20.00 %

## S Sécurité et santé

### SP Installations provisoires d'hygiène et de bien-être

#### SPC Cabines (location/construction/adaptation des locaux)

**SPC060** U Location d'une cabine préfabriquée pour le stockage de produits chimiques.
Mois de location d'une cabine préfabriquée pour stockage sur chantier des produits chimiques, de dimensions 2,20x2,44x2,05 m (5,40 m²), composée de: structure métallique, clos et couvert en tôle avec finition de peinture prélaquée, toiture en tôle, portes en tôle et sol en aggloméré hydrofuge.
Critère d'évaluation économique: Le prix comprend le nettoyage et la maintenance de la cabine pendant la période de location.
Inclut: Montage, installation et vérification.
Critère pour le métré: Nombre d'unités prévues, selon Plan général de coordination en matière de sécurité et de protection de la santé.
Critère pour le mémoire: Amortissement sous forme de location mensuelle, selon les conditions définies dans le contrat souscrit avec l'entreprise fournisseur.

| Code | U | Désignation | Quantité | Prix | Montant |
|---|---|---|---|---|---|
| mt50cas025a | U | Mois de location d'une cabine préfabriquée pour le stockage sur chantier de produits chimiques, de 2,20x2,44x2,05 m (5,40 m²), constitué de: structure métallique de profilés en acier galvanisé; fermeture en tôle nervurée et galvanisée avec finition de peinture prélaquée; couverture en tôle galvanisée ondulée renforcée avec un profilé en acier; portes en tôle galvanisée de 1 mm avec serrure; sol en aggloméré hydrofuge de 19 mm. (matériau) | 1.000 | 103.12 | 103.12 |
| % | % | Frais de chantier des unités d'ouvrage | 2 % | 103.12 | 2.06 |
|  |  | Coûts directs |  |  | 105.18 |
