# Transport d'une cabine préfabriquée

- Propriété du fichier: CYPE INGENIEROS, S.A.
- Format: FIEBDC-3/2002
- Devise: EUR
- Coûts indirects: 3.00 %
- Frais généraux: 13.00 %
- Bénéfice: 6.00 %
- TVA: 20.00 %

## S Sécurité et santé

### SP Installations provisoires d'hygiène et de bien-être

#### SPC Cabines (location/construction/adaptation des locaux)

**SPC090** U Transport d'une cabine préfabriquée.
Transport d'une cabine préfabriquée de chantier, jusqu'à une distance maximale de 200 km.
Inclut: Décharge et récupération postérieur du module avec un camion grue.
Critère pour le métré: Nombre d'unités prévues, selon Plan général de coordination en matière de sécurité et de protection de la santé.
Critère pour le mémoire: On mesurera le nombre d'unités réellement transportées selon spécifications d'Étude ou d'Étude Basique de Sécurité et Santé.

| Code | U | Désignation | Quantité | Prix | Montant |
|---|---|---|---|---|---|
| mt50cas060 | U | Transport d'une cabine préfabriquée de chantier, livraison et retrait. (matériau) | 1.000 | 279.46 | 279.46 |
| mo120 | h | Ouvrier Sécurité et Santé. (main-d'œuvre) | 0.850 | 24.51 | 20.83 |
| % | % | Frais de chantier des unités d'ouvrage | 2 % | 300.29 | 6.01 |
|  |  | Coûts directs |  |  | 306.30 |
